# DE_PREFA_Standardausschreibungstext_Fassade
Leistungsbeschreibung (GAEB DA XML 3.2, DA81)
Projekt: PREFA...
Währung: EUR
Erstellt mit: GXML Toolbox V3.3 R20220330, ORCA OBJEKT 25.0.3 25.00.03, 09.01.2024

## 01 PREFA Fassadensysteme
EP-Anteile: Lohn; Material; Gerät; Sonstiges

### Titel 02 Fassadenunterkonstruktion und PREFA Fassadensysteme

#### Bereich 02.01 Unterkonstruktion Fassade

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.01.1 Fassadendämmung für vorgehängte hinterlüftete Fassaden**
Mineralische Dämmung (MW) nach DIN EN 13162 mit einseitiger Vlieskaschierung für vorgehängte hinterlüftete Fassaden.

Anwendungsgebiet nach DIN 4108-10: WAB und nichtbrennbar A1/A2 nach DIN 13501.

Dämmschichtdicke: ............... mm (60, 80, 100, 120, 140, 160, 180, 200, 220, 240 mm)

Bemessungswert der Wärmeleitfähigkeit: 0,035 W/(m∙K) oder ...nach DIN 4108-4:2017-03

Dämmplatten im Verband lückenlos und dichtgestoßen verlegen und mit geeigneten Dämmstoffhaltern entsprechend der VOB Teil C (DIN 18351 ATV-Fassadenarbeiten) sowie der DIN 18516 auf vorhandenem Untergrund gemäß Herstellerrichtlinien mechanisch sichern.
An Durchdringungen, z. B. Teile der Unterkonstruktion und den Anschlussprofilen, sind sie dicht anzuschließen.
Die Herstellerrichtlinien sind einzuhalten.
Angebotenes Fabrikat: ........
Menge: 0,000 m²

**02.01.2 Zulage für Fassadendämmplatten an Untersichtbekleidung**
Zulage für die Montage von Fassadendämmplatten an Untersichtbekleidungen (Arbeiten über Kopf)
Menge: 0,000 m²

**02.01.3 Fassadenunterkonstruktion mit RDS-CA (für Aluminium-UK)**
Liefern und montieren der Fassadenunterkonstruktion für alle Flächen und Anschlussbereiche bestehend aus RDS-CA Distanzschrauben für Aluminium-Unterkonstruktion,
aus Edelstahl V4A blank und gleitbeschichtet, Senkkopf und Teilgewinde.
Die Distanzschrauben sind lot- und fluchtgerecht auszurichten.

Befestigung gemäß statischem Nachweis und Ausführungsplan,
inkl. zugelassenem Dübel durch bauseitige Wärmedämmung
in einen tragfähigen Verankerungsgrund.

Distanzschraube: RDS-CA
Schraubenlängen: L190, L210, L230, L250, L270, L290, L310, L330, L350, L370
gewählte Schraubenlänge RDS: .....................

tragfähiger Verankerungsgrund bestehend aus: ..............................
(Holz, Beton, Porenbeton, Vollstein, Lochstein, etc.)
Der Verankerungsgrund vom Planer/Architekten anzugeben!

Abstand Verankerungsgrund bis Hinterkante Bekleidung: ......... mm
Tragprofilabstand (Achsmaß): ......... mm
Menge: 0,000 m²

**02.01.4 Fassadenunterkonstruktion mit RDS-CW (für Holz-UK)**
Liefern und montieren der Fassadenunterkonstruktion für alle Flächen und Anschlussbereiche bestehend aus RDS-CW Distanzschrauben für Holz-Unterkonstruktion,
aus Edelstahl V4A blank und gleitbeschichtet, Senkkopf und Teilgewinde.
Die Distanzschrauben sind lot- und fluchtgerecht auszurichten.

Befestigung gemäß statischem Nachweis und Ausführungsplan,
inkl. zugelassenem Dübel durch bauseitige Wärmedämmung
in einen tragfähigen Verankerungsgrund.

Distanzschraube: RDS-CW
Schraubenlängen: L190, L210, L230, L250, L270, L290, L310, L330, L350, L370
gewählte Schraubenlänge RDS: .....................

tragfähiger Verankerungsgrund bestehend aus: ..............................
(Holz, Beton, Porenbeton, Vollstein, Lochstein, etc.)
Der Verankerungsgrund vom Planer/Architekten anzugeben!

Abstand Verankerungsgrund bis Hinterkante Bekleidung: ......... mm
Tragprofilabstand (Achsmaß): ......... mm
Menge: 0,000 m²

**02.01.5 Unterkonstruktion aus Aluminium-Omegaprofilen**
Liefern und Montieren von gelochten Aluminium-Omegaprofilen als vertikales Tragprofil für vorgenannte Fassadenbereiche,
inklusive notwendiger horizontaler Hilfs-, Trag- und Aussteifungskonstruktionen.

Omegaprofile ECO-HF-H/C 120x45x30x2.3mm o.glw.
Tragprofilabstand (Achsmaß): ......... mm
Menge: 0,000 m²

**02.01.6 Unterkonstruktion als justierbare Alu-UK (einlagig)**
Liefern und Montieren einer justierbaren Aluminium Unterkonstruktion für vorgehängte hinterlüftete Fassaden, flucht und lotrecht gemäß Ausführungsplan und den statischen Erfordernissen. Beim Achsabstand der Tragprofile sind die zulässigen Befestigungsabstände der PREFA Fassadenbekleidung zu berücksichtigen. Sämtliche Zuschnitte, Ausklinkungen, eventuell erforderliche Ergänzungskonstruktionen bei Außen- und Innenecken, Fenstersturz, Leibungen etc., sowie Befestigungsmaterialien sind im Einheitspreis einzurechnen.

Wandwinkelstützen aus Alu, Isolator,
L- Tragprofilen oder T-Tragprofilen aus Alu einschließlich Verankerungs- und Verbindungsmittel.
Ausrichtung der Tragprofile: vertikal/ horizontal
Angebotenes System: ......................
Menge: 0,000 m²

**02.01.7 Unterkonstruktion als justierbare Alu-UK (zweilagig)**
Liefern und Montieren einer justierbaren Aluminium Unterkonstruktion für vorgehängte hinterlüftete Fassaden, flucht und lotrecht gemäß Ausführungsplan und den statischen Erfordernissen. Beim Achsabstand der Tragprofile sind die zulässigen Befestigungsabstände der PREFA Fassadenbekleidung zu berücksichtigen. Sämtliche Zuschnitte, Ausklinkungen, eventuell erforderliche Ergänzungskonstruktionen bei Außen- und Innenecken, Fenstersturz, Leibungen etc., sowie Befestigungsmaterialien sind im Einheitspreis einzurechnen.

Wandwinkelstützen, Isolator,
horizontalen L- oder T-Tragprofilen und vertikalen Hut- bzw. Z-Profilen einschließlich Verankerungs- und Verbindungsmittel.
Ausrichtung der Tragprofile: vertikal/ horizontal
Angebotenes System: ......................
Menge: 0,000 m²

**02.01.8 Unterkonstruktion aus Holz**
Liefern und Montieren einer Traglattung, gemäß bauaufsichtlicher Zulassung Z-21.2-2130, als vertikales Tragprofil für vorgenannte Fassadenbereiche, inklusive notwendiger horizontaler Hilfs-, Trag- und Aussteifungskonstruktionen.

Abmessung der Traglattung min. 27 mm dick und max. 58 mm breit

Tragprofilabstand (Achsmaß): ......... mm
Menge: 0,000 m²

**02.01.9 Zulage Haltekonstruktion im Bereich der Fensterstürze**
Zulage zur Unterkonstruktion für Liefern und Montieren von Haltekonstruktionen im Bereich der Fensterstürze, einschließlich Anarbeiten und Befestigungsmaterial.

Materialqualität: Stahl verzinkt
Materialstärke: 0,8 mm
Zuschnitt:  ........ mm
Abkantung: ......... Stk
Menge: 0,000 m

**02.01.10 Zulage zur Unterkonstruktion für Untersichtbekleidung**
Zulage für die Untersichtbekleidung. Unterkonstruktionsabstand max. 500 mm,
sowohl geklebt als auch mechanisch befestigt (Schraube/Niete).
Das Verkleben von Untersichten unterliegt jedoch besonderer Sorgfaltspflicht und ist in Abstimmung mit dem Klebstoffhersteller zu planen, zu validieren und auszuführen. Die Ausführung ist im Brandschutzkonzept zu berücksichtigen.
Menge: 0,000 m²

**02.01.11 Auszugsversuche am bauseitigen Verankerungsuntergrund**
Ermittlung und digitale Dokumentation von Auszugswerten und Bauteilschichten für vorgenannte RDS-CA/CW Distanzschrauben am bauseitigen Untergrund nach ETAG 029, als Grundlage für die Erstellung des statischen Nachweises.
Menge: 0,000 Psch

**02.01.12 Objektstatik**
Liefern einer prüfbaren objektbezogenen Statik der Unterkonstruktion
ohne Prüf- und Genehmigungsgebühren
Menge: 0,000 Psch

**02.01.13 Verlegepläne für Unterkonstruktion**
Liefern von Verlegeplänen für vorgenannte Unterkonstruktion
in digitaler Ausführung (dwg oder dxf).
Menge: 0,000 Psch

#### Bereich 02.02 PREFA Siding

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.02.1 Fassadenbekleidung mit PREFA Siding 138/0,7**
Liefern und Montieren einer Aluminium Fassadenbekleidung
mit PREFA Sidings einschließlich PREFA Befestigungsmaterial
(verdeckt befestigt mittels Schraubverbindung,
gemäß Ausführungsplan und den statischen Erfordernissen)
geradlinig und fluchtgerecht auf vorhandener Unterkonstruktion.
Die PREFA Verlegerichtlinien sind einzuhalten.

Breite: 138 mm Baubreite
Länge: 500 - 6200 mm
(Länge max. 2500mm bei Verwendung Fugenprofil)
Materialdicke: 0,7 mm
Bauhöhe: 22 mm
Gewicht: 3,26 kg/m²
Materialqualität: Aluminium (vollständig recycelbar)
Legierung: EN AW 3005 gemäß EN 573-3
Vorderseite: P.10 oder DG5000 Einbrennlackierung
Farbe: ........
(Standard nach gültiger PREFA Farbkarte)
Rückseite: Schutzlack
Oberfläche: glatt / stucco / liniert
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.2 Fassadenbekleidung mit PREFA Siding 200/1,0**
Liefern und Montieren einer Aluminium Fassadenbekleidung
mit PREFA Sidings einschließlich PREFA Befestigungsmaterial
(verdeckt befestigt mittels Schraubverbindung,
gemäß Ausführungsplan und den statischen Erfordernissen)
geradlinig und fluchtgerecht auf vorhandener Unterkonstruktion.
Die PREFA Verlegerichtlinien sind einzuhalten.

Breite: 200 mm Baubreite
Länge: 500 - 6200 mm
(Länge max. 2500mm bei Verwendung Fugenprofil)
Materialdicke: 1,0 mm
Bauhöhe: 22 mm
Gewicht: 4,05 kg/m²
Materialqualität: Aluminium (vollständig recycelbar)
Legierung: EN AW 3005 gemäß EN 573-3
Vorderseite: P.10 oder DG5000 Einbrennlackierung
Farbe: ........
(Standard nach gültiger PREFA Farbkarte)
Rückseite: Schutzlack
Oberfläche: glatt / stucco / liniert
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.3 Fassadenbekleidung mit PREFA Siding 300/1,2**
Liefern und Montieren einer Aluminium Fassadenbekleidung
mit PREFA Sidings einschließlich PREFA Befestigungsmaterial
(verdeckt befestigt mittels Schraubverbindung und Sturmsicherungsclip,
gemäß Ausführungsplan und den statischen Erfordernissen)
geradlinig und fluchtgerecht auf vorhandener Unterkonstruktion.
Die PREFA Verlegerichtlinien sind einzuhalten.

Breite: 300 mm Baubreite
Länge: 500 - 6200 mm
(Länge max. 2500mm bei Verwendung Fugenprofil)
Materialdicke: 1,2 mm
Bauhöhe: 22 mm
Gewicht: 4,32 kg/m²
Materialqualität: Aluminium (vollständig recycelbar)
Legierung: EN AW 3005 gemäß EN 573-3
Vorderseite: P.10 oder DG5000 Einbrennlackierung
Farbe: ........
(Standard nach gültiger PREFA Farbkarte)
Rückseite: Schutzlack
Oberfläche: glatt
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.4 Fassadenbekleidung mit PREFA Siding 400/1,2**
Liefern und Montieren einer Aluminium Fassadenbekleidung
mit PREFA Sidings einschließlich PREFA Befestigungsmaterial
(verdeckt befestigt mittels Schraubverbindung und Sturmsicherungsclip,
gemäß Ausführungsplan und den statischen Erfordernissen)
geradlinig und fluchtgerecht auf vorhandener Unterkonstruktion.
Die PREFA Verlegerichtlinien sind einzuhalten.

Breite: 400 mm Baubreite
Länge: 500 - 6200 mm
(Länge max. 2500mm bei Verwendung Fugenprofil)
Materialdicke: 1,2 mm
Bauhöhe: 22 mm
Gewicht: 4,05 kg/m²
Materialqualität: Aluminium (vollständig recycelbar)
Legierung: EN AW 3005 gemäß EN 573-3
Vorderseite: P.10 oder DG5000 Einbrennlackierung
Farbe: ........
(Standard nach gültiger PREFA Farbkarte)
Rückseite: Schutzlack
Oberfläche: glatt
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.5 Fassadenbekleidung mit PREFA Siding 500/1,5**
Liefern und Montieren einer Aluminium Fassadenbekleidung
mit PREFA Sidings einschließlich PREFA Befestigungsmaterial
(verdeckt befestigt mittels Schraubverbindung und Sturmsicherungsclip,
gemäß Ausführungsplan und den statischen Erfordernissen)
geradlinig und fluchtgerecht auf vorhandener Unterkonstruktion.
Die PREFA Verlegerichtlinien sind einzuhalten.

Breite: 500 mm Baubreite
Länge: 700 - 3500 mm
(Länge max. 2500mm bei Verwendung Fugenprofil)
Materialdicke: 1,5 mm
Bauhöhe: 32 mm
Gewicht: 5,14 kg/m²
Materialqualität: Aluminium (vollständig recycelbar)
Legierung: EN AW 3005 gemäß EN 573-3
Vorderseite: P.10 oder DG5000 Einbrennlackierung
Farbe: ........
(Standard nach gültiger PREFA Farbkarte)
Rückseite: Schutzlack
Oberfläche: glatt
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.6 Fassadenbekleidung mit PREFA Siding 600/1,5**
Liefern und Montieren einer Aluminium Fassadenbekleidung
mit PREFA Sidings einschließlich PREFA Befestigungsmaterial
(verdeckt befestigt mittels Schraubverbindung und Sturmsicherungsclip,
gemäß Ausführungsplan und den statischen Erfordernissen)
geradlinig und fluchtgerecht auf vorhandener Unterkonstruktion.
Die PREFA Verlegerichtlinien sind einzuhalten.

Breite: 600 mm Baubreite
Länge: 700 - 3500 mm
(Länge max. 2500mm bei Verwendung Fugenprofil)
Materialdicke: 1,5 mm
Bauhöhe: 32 mm
Gewicht: 4,96 kg/m²
Materialqualität: Aluminium (vollständig recycelbar)
Legierung: EN AW 3005 gemäß EN 573-3
Vorderseite: P.10 oder DG5000 Einbrennlackierung
Farbe: ........
(Standard nach gültiger PREFA Farbkarte)
Rückseite: Schutzlack
Oberfläche: glatt
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.7 Fassadenbekleidung mit PREFA Siding.X**
Liefern und Montieren einer Aluminium Fassadenbekleidung
mit PREFA Siding.X in verschiedenen Baubreiten
einschließlich PREFA Befestigungsmaterial
verdeckt befestigt mittels Schraubverbindung und
ab einer Bautreite >200 mm mit Sturmsicherungsclip,
gemäß Ausführungsplan und den statischen Erfordernissen)
geradlinig und fluchtgerecht auf vorhandener Unterkonstruktion.
Die PREFA Verlegerichtlinien sind einzuhalten.

Breite: 200, 300, 400 mm Baubreite
Länge: 500 - 6200 mm
Materialdicke: 1,00 mm
Gewicht: 3,4 - 4,0 kg/m²
Materialqualität: Aluminium (vollständig recycelbar)
Legierung: EN AW 3005 gemäß EN 573-3
Vorderseite: P.10 oder DG5000 Einbrennlackierung
Farbe: ........
(Standard nach gültiger PREFA Farbkarte)
Rückseite: Schutzlack
Oberfläche: glatt
Schattenfuge:  mit / ohne (b: 15 mm / t: 7 mm)
Verlegung: horizontal / vertikal / diagonal
Brandverhaltensklasse: A1 gemäß EN 13501-1
Umwelt-Produktdeklaration nach ISO 14025 und EN 15804: EPD-GDA-20130260-IBG1-DE
Referenz-Nutzungsdauer laut Umweltproduktdeklaration: ≥ 70 Jahre

Bei dem Verwendungszweck von Kaltumformten Aluminiumblechen entsprechender Nutzung sind keine Wirkungsbeziehungen bzgl. Umwelt und Gesundheit bekannt.
Menge: 0,000 m²

**02.02.8 Zulage zur Hauptposition für Schrägschnitte**
Zulage für die Herstellung von Schrägschnitten
am PREFA Siding bei schräg verlaufenden Wandgeometrien.
Menge: 0,000 m

**02.02.9 Unterer Anschluss der PREFA Sidings**
Liefern und Montieren des unteren Anschlusses,
einschließlich Befestigungsmaterial sowie Anarbeiten an die Fassadenbekleidung.

Materialdicke: wie Hauptposition
Materialqualität: wie Hauptposition
Farbe: wie Hauptposition

Abdeckstreifen:
Zuschnitt: .... mm
Abkantung: .... Stk

Steckleiste:
Zuschnitt: 120 mm
Abkantung: 3 Stk
Länge: 3000 mm

Lochblech:
Zuschnitt: .... mm
Abkantung: .... mm
Materialdicke: 0,70 mm
Menge: 0,000 m

**02.02.10 PREFA Wetterschenkel (Geschoßtrennprofil)**
Liefern und Montieren von PREFA Wetterschenkel (Geschoßtrennprofil)
für den unteren Anschluss, Horizontaltrennung und oberer Fensterabschluss,
einschließlich Befestigungsmaterial und Stoßverbinder
sowie Anarbeiten an die Fassadenbekleidung.

Zuschnitt: 120 mm
Abkantung: 3 Stk.
Länge: 3000 mm
Materialdicke: wie Hauptposition
Materialqualität: wie Hauptposition
Farbe: wie Hauptposition
Menge: 0,000 m

**02.02.11 PREFA Taschenprofil**
Liefern und Montieren von PREFA Taschenprofilen
für den Wandanschluss und oberen Abschluss,
einschließlich Befestigungs- und Dichtungsmaterial
sowie Anarbeiten an die PREFA Fassadenbekleidung.

Zuschnitt: 150 mm
Abkantung: 3 Stk.
Länge: 3000 mm
Farbe: wie Hauptposition
Materialdicke: wie Hauptposition
Materialqualität: wie Hauptposition
Menge: 0,000 m

**02.02.12 PREFA Startprofil (Siding horizontal)**
Liefern und Montieren von PREFA Startprofilen
für den unteren Anschluss und Horizontaltrennung
bei horizontaler Verlegung der PREFA Sidings,
einschließlich Befestigungsmaterial und Anarbeiten an die PREFA Fassadenbekleidung.

Zuschnitt: 71 mm
Abkantung: 3 Stk.
Länge: 3000 mm
Materialdicke: wie Hauptposition
Materialqualität: wie Hauptposition
Farbe: wie Hauptposition
Menge: 0,000 m

**02.02.13 PREFA Startprofil (Siding vertikal)**
Liefern und Montieren von PREFA Startprofilen
für die Eckausbildung und seitlichen Wandanschlüsse
bei vertikaler Verlegung der PREFA Sidings,
einschließlich Befestigungsmaterial sowie Anarbeiten an die PREFA Fassadenbekleidung

Zuschnitt: 71 mm
Abkantung: 3 Stk.
Länge: 3000 mm
Materialdicke: wie Hauptposition
Materialqualität: wie Hauptposition
Farbe: wie Hauptposition
Menge: 0,000 m

**02.02.14 PREFA Schnittlochblende (Siding vertikal)**
Liefern und Montieren von PREFA Schnittlochblenden
für den unteren Anschluss, Horizontaltrennungen
und oberer Fensterabschluss, einschließlich Befestigungsmaterial sowie Anarbeiten an die PREFA Fassadenbekleidung.

Zuschnitt: 80 mm
Abkantung: 3 Stk.
Länge: 3000 mm
Materialdicke: wie Hauptposition
Materialqualität: wie Hauptposition
Farbe: wie Hauptposition
Menge: 0,000 m

**02.02.15 PREFA Fuge (vertikale Stöße)**
Liefern und Montieren von PREFA Fugen
für die vertikalen Stöße der Sidingfassade im Verband angeordnet.
Fugenprofil für Sidings der Baubreiten:
138 mm, 200 mm, 300 mm, 400 mm, 500 mm, 600 mm,
gewählte Baubreite:
mit Schattenfuge,
maximale Sidinglänge 2500mm.
Menge: 0,000 Stk

**02.02.16 Vertikaltrennung für PREFA Sidings (Stoßblech)**
Liefern und Montieren einer Vertikaltrennung mit PREFA Stoßblech,
bei horizontaler Verlegung der PREFA Sidings,
einschließlich Befestigungsmaterial sowie
Anarbeiten an die PREFA Fassadenbekleidung.

Zuschnitt: 150 mm
Abkantung: 5 Stk.
Materialdicke: wie Hauptposition
Materialqualität: wie Hauptposition
Farbe: wie Hauptposition
Menge: 0,000 m

**02.02.17 Vertikaltrennung für PREFA Sidings (Unterlagsblech)**
Liefern und Montieren einer Vertikaltrennung mit Unterlagsblech,
bei horizontaler Verlegung der PREFA Sidings,
einschließlich Befestigungsmaterial sowie
Anarbeiten an die PREFA Fassadenbekleidung.

Zuschnitt: 120 mm
Abkantung: 2 Stk.
Materialdicke: wie Hauptposition
Materialqualität: wie Hauptposition
Farbe: wie Hauptposition
Menge: 0,000 m

**02.02.18 Vertikaltrennung für PREFA Sidings (Abdeckleiste)**
Liefern und Montieren einer Vertikaltrennung mit Abdeckleiste,
bei horizontaler Verlegung der PREFA Sidings,
einschließlich Befestigungsmaterial sowie
Anarbeiten an die PREFA Fassadenbekleidung.

Materialdicke: wie Hauptposition
Materialqualität: wie Hauptposition
Farbe: wie Hauptposition

Abdeckleiste:
Zuschnitt: 100 mm
Abkantung: 2 Stk.

Taschenprofil: 2 Stk/Stoß
Zuschnitt: 150 mm
Abkantung: 3 Stk
Menge: 0,000 m

**02.02.19 Eckausbildung Außen- und Innenecken (1-teilig)**
Liefern und Montieren von Außen- und Innenecken,
1-teilig, einschließlich Befestigungsmaterial sowie
Anarbeiten an die PREFA Fassadenbekleidung.

Gesamtzuschnitt: bis 200 mm
Abkantung: bis 5 Stk.
Materialdicke: wie Hauptposition
Materialqualität: wie Hauptposition
Farbe: wie Hauptposition
Menge: 0,000 m

**02.02.20 Eckausbildung Außen- und Innenecken (2-teilig)**
Liefern und Montieren von Innenecken,
2-teilig, einschließlich Befestigungsmaterial sowie
Anarbeiten an die PREFA Fassadenbekleidung.

Gesamtzuschnitt: bis 250 mm
Abkantung: bis 8 Stk.
Materialdicke: wie Hauptposition
Materialqualität: wie Hauptposition
Farbe: wie Hauptposition
Menge: 0,000 m

**02.02.21 Eckausbildung Außen- und Innenecken (3-teilig)**
Liefern und Montieren von Außen- und Innenecken
3-teilig, einschließlich Befestigungsmaterial sowie
Anarbeiten an die PREFA Fassadenbekleidung.

Gesamtzuschnitt: bis 450 mm
Abkantung: bis 9 Stk.
Materialdicke: wie Hauptposition
Materialqualität: wie Hauptposition
Farbe: wie Hauptposition
Menge: 0,000 m

**02.02.22 Eckausbildung mit PREFA Ecksiding (Siding horizontal)**
Liefern und Montieren von Eckausbildungen mit PREFA Ecksidings (Außenecke) bei horizontaler Verlegung, einschließlich Befestigungsmaterial sowie
Anarbeiten an die PREFA Fassadenbekleidung.

Materialdicke: wie Hauptposition
Materialqualität: wie Hauptposition
Farbe: wie Hauptposition
500mm beidseitige Schenkellänge (Innenmaß)
Menge: 0,000 m

**02.02.23 Eckausbildung mit PREFA Siding (innen, Siding vertikal)**
Liefern und Montieren von Eckausbildungen
als Innenecke mit PREFA Sidings, bei vertikaler Verlegung,
einschließlich Startprofil, Befestigungsmaterial sowie
Anarbeiten an die PREFA Fassadenbekleidung.
Menge: 0,000 m

**02.02.24 Fenster-/Türanschluss horizontal (Sturz) aus PREFA Farbaluminiumband**
Liefern und Montieren von Fenster-/Türanschlüssen horizontal (Sturz)
aus PREFA Farbaluminiumband,
einschließlich Befestigungs- und Abdichtungsmaterial sowie
Anarbeiten an die PREFA Fassadenbekleidung und Fensterleibung.
Es ist darauf zu achten, dass die Wärmedämmung an den Stock gut angearbeitet ist.

Sturz:
Zuschnitt: .... mm
Abkantung: .... Stk.
Materialdicke: wie Hauptposition
Materialqualität: wie Hauptposition
Farbe: wie Hauptposition

Steckleiste:
Zuschnitt: 120 mm
Abkantung: 3 Stk.
Länge: 3000 mm
Menge: 0,000 m

**02.02.25 Fenster-/Türanschluss vertikal (Leibung) aus PREFA Farbaluminiumband**
Liefern und Montieren von Fenster-/Türanschlüssen vertikal (Leibung)
aus PREFA Farbaluminiumband,
einschließlich Befestigungs- und Abdichtungsmaterial sowie
Anarbeiten an die PREFA Fassadenbekleidung, Fensterbank und Sturz.
Es ist darauf zu achten, dass die Wärmedämmung an den Stock gut angearbeitet ist.

Leibung:
Zuschnitt: .... mm
Abkantung: .... Stk.
Materialdicke: wie Hauptposition
Materialqualität: wie Hauptposition
Farbe: wie Hauptposition

Steckleiste:
Zuschnitt: 120 mm
Abkantung: 3 Stk.
Länge: 3000 mm
Menge: 0,000 m

**02.02.26 Fensterbänke aus PREFA Farbaluminiumband**
Liefern und Montieren von Fensterbänken aus PREFA Farbaluminiumband,
einschließlich Befestigungsmaterial und Herstellen der seitlichen Anschlüsse.

Fensterbank:
Zuschnitt: .... mm
Abkantung: 3 Stk.
Materialdicke: wie Hauptposition

Haltewinkel:
Zuschnitt: .... mm
Abkantung: 1 Stk
Materialdicke: 1,00 mm
Menge: 0,000 m

**02.02.27 Attikaabdeckung aus PREFA Farbaluminiumband**
Liefern und Montieren von Attikaabdeckung
aus PREFA Farbaluminiumband,
einschließlich Haftstreifen, Befestigungsmaterial und Dichtmittel,
inkl. aller Ecken, An- und Abschlüsse.
Die Einzelstücke sind dehnungsgerecht zu verbinden.
Ausführung gemäß aktuell gültigen Klempnerfachregeln.

Attikaabdeckung:
Zuschnitt: .... mm
Abkantungen: .... Stk.
Materialdicke: 0,70 mm
Materialqualität: wie Hauptposition
Farbe: wie Hauptposition

Haftstreifen:
Materialstärke: mind. 1 mm
Zuschnitt: ....... mm
Abkantung:  2 Stk.

Mögliche Verbindungsarten:
Stehfalz, Hakenfalz, Überschubleiste oder
Unterlagswellblech inkl. Stoßverbinder
gewählte Ausführung: .................
Menge: 0,000 m

**02.02.28 Hinterlegen der PREFA Sidings im Sockelbereich**
Liefern und Montieren von Holzplatten zur Hinterlegung der PREFA Sidings im Sockelbereich, einschließlich Befestigungsmaterial. Die Breite ist abhängig von Sidingbaubreite.

Materialstärke: 20 mm
Länge: ........... mm
Menge: 0,000 m

**02.02.29 PREFA Lochblech für hinterlüftete Fassaden**
Liefern und Montieren von PREFA Lochblech
mit Rundlochung zur Be- und Entlüftung der Fassadenbekleidung,
inkl. erforderlichem Befestigungsmaterial.

Farbe: wie Hauptposition
Materialqualität: Aluminium
Legierung: EN AW 3005
Materialstärke: 0,7 mm
Rundlochung Ø 5 mm
Zuschnitt: ............... mm
Abkantung: nach Erfordernis
Menge: 0,000 m

**02.02.30 Herstellen von Durchdringungen**
Herstellen von Durchdringung für Tragprofile (z.B. Werbetafeln, Lüftungen, etc.) in die PREFA Fassadenbekleidung, einschließlich Stütz- bzw. Hilfskonstruktionen, Befestigungs- und Abdichtungsmaterial sowie Anarbeiten an die PREFA Fassadenbekleidung.

Öffnungsgröße: .... x .... mm
Menge: 0,000 Stk

#### Bereich 02.03 PREFA Aluminium Verbundplatte

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.03.1 Fassadenbekleidung mit PREFA Aluminium Verbundplatten FR**
Liefern und Montieren einer Aluminium Fassadenbekleidung
mit PREFA Aluminium Verbundplatten FR,
mittels Nietverbindung/Schraubverbindung,
gemäß Ausführungsplan und den statischen Erfordernissen,
geradlinig und fluchtgerecht auf vorhandener Unterkonstruktion,
einschließlich PREFA Befestigungsmaterial.
Die Herstellerrichtlinien sowie die PREFA Verlegerichtlinien sind einzuhalten.

Baubreite: .......mm (1535 mm Standard)
Länge: ......mm (4010mm Standard)
Allseitiges Besäumen (5mm je Seite) berücksichtigen,
Materialdicke: 4mm
Gewicht: 7,6 kg/m²
Materialqualität: Aluminium-Verbundplatte mit FR Kern
PREFABOND® FR
Vorderseite: Coil-Coating Beschichtung

Farbe: .......
(Farbe nach PREFA Farbkarte, mengenabhängig)
Rückseite: Schutzlack
Oberflächenstruktur: glatt mit Schutzfolie
Brandklassifizierung: B-s1-d0 gemäß EN 13501-1
Umwelt-Produktdeklaration nach ISO 14025 und EN 15804: EPD-PREFA-BOND-084-DE
Referenz-Nutzungsdauer laut Umweltproduktdeklaration: ≥ 50 Jahre
Bei dem Verwendungszweck von Aluminium Verbundplatten entsprechender Nutzung sind keine Wirkungsbeziehungen bzgl. Umwelt und Gesundheit bekannt.
Menge: 0,000 m²

**02.03.2 Fassadenbekleidung mit PREFA Aluminium Verbundplatten A2**
Liefern und Montieren einer Aluminium Fassadenbekleidung
mit PREFA Aluminium Verbundplatten A2,
mittels Nietverbindung/Schraubverbindung,
gemäß Ausführungsplan und den statischen Erfordernissen,
geradlinig und fluchtgerecht auf vorhandener Unterkonstruktion,
einschließlich PREFA Befestigungsmaterial.
Die Herstellerrichtlinien sowie die PREFA Verlegerichtlinien sind einzuhalten.

Baubreite: .......mm (1535 mm Standard)
Länge: ......mm (4010mm Standard)
Allseitiges Besäumen (5mm je Seite) berücksichtigen,
Materialdicke: 4mm
Gewicht: 8,4 kg/m²
Materialqualität: Aluminium-Verbundplatte mit A2 Kern
PREFABOND® A2
Vorderseite: Coil-Coating Beschichtung

Farbe: .......
(Farbe nach PREFA Farbkarte, mengenabhängig)
Rückseite: Schutzlack
Oberflächenstruktur: glatt mit Schutzfolie
Brandklassifizierung: A2-s1-d0 gemäß EN 13501-1
Umwelt-Produktdeklaration nach ISO 14025 und EN 15804: EPD-PREFA-BOND-084-DE
Referenz-Nutzungsdauer laut Umweltproduktdeklaration: ≥ 50 Jahre
Bei dem Verwendungszweck von Aluminium Verbundplatten entsprechender Nutzung sind keine Wirkungsbeziehungen bzgl. Umwelt und Gesundheit bekannt.
Menge: 0,000 m²

**02.03.3 Fassadenbekleidung mit PREFA Aluminium Verbundplatten FR GEKLEBT**
Liefern und Montieren einer Aluminium Fassadenbekleidung mit PREFA Aluminium Verbundplatten FR, mittels Klebeverbindung, gemäß Ausführungsplan und den statischen Erfordernissen,
geradlinig und fluchtgerecht auf vorhandener Unterkonstruktion,einschließlich Befestigungsmaterial, Reiniger und Montageband.
Unterkonstruktionsabstand: max. 500mm.
Die Herstellerrichtlinien sowie die PREFA Verlegerichtlinien sind einzuhalten.

Baubreite: .......mm (1535 mm Standard)
Länge: ......mm (4010mm Standard, geklebt max. 3000 mm)
Allseitiges Besäumen (5mm je Seite) berücksichtigen
Materialdicke: 4mm
Gewicht: 7,6 kg/m²
Materialqualität: Aluminium-Verbundplatte mit FR Kern
PREFABOND® FR
Vorderseite: Coil-Coating Beschichtung

Farbe: .......
(Farbe nach PREFA Farbkarte, mengenabhängig)
Rückseite: Schutzlack
Oberflächenstruktur: glatt mit Schutzfolie
Brandklassifizierung: B-s1-d0 gemäß EN 13501-1
Umwelt-Produktdeklaration nach ISO 14025 und EN 15804: EPD-PREFA-BOND-084-DE
Referenz-Nutzungsdauer laut Umweltproduktdeklaration: ≥ 50 Jahre
Bei dem Verwendungszweck von Aluminium Verbundplatten entsprechender Nutzung sind keine Wirkungsbeziehungen bzgl. Umwelt und Gesundheit bekannt.
Menge: 0,000 m²

**02.03.4 Fassadenbekleidung mit Kassetten aus PREFA Aluminium Verbundplatten FR**
Liefern und Montieren einer Aluminium Fassadenbekleidung mit allseitig gekanteten Kassetten aus PREFA Aluminium Verbundplatten FR (System KH35/SZ20), einschließlich Befestigungsmaterial.
An der oberen bzw. an der unteren Abkantung werden horizontale Aluminiumprofile mittels Nietverbindung vormontiert. Je nach statischer Anforderung werden vertikale Aussteifungsprofile auf die Plattenrückseite geklebt.
Die Ausrichtung und Montage der Platten erfolgt im Nut- und Federprinzip mittels Kassettenclips auf vorhandener Aluminiumunterkonstruktion.
Die Herstellerrichtlinien sowie die PREFA Verlegerichtlinien sind einzuhalten.

Sichtfläche Kassette:
Breite: ........ mm
Länge: ........ mm
Standardplattengröße: 1535 mm x 4010 mm
Allseitiges Besäumen: 5 mm je Seite
Materialdicke: 4mm
Materialqualität: Aluminium-Verbundplatte mit FR Kern
PREFABOND® FR-Kern
Vorderseite: Coil-Coating Beschichtung
Farbe: .......
(Farbe nach PREFA Farbkarte, mengenabhängig)
Rückseite: Schutzlack
Oberflächenstruktur: glatt mit Schutzfolie
Brandklassifizierung: B-s1-d0 gemäß EN 13501-1
Umwelt-Produktdeklaration nach ISO 14025 und EN 15804: EPD-PREFA-BOND-084-DE
Referenz-Nutzungsdauer laut Umweltproduktdeklaration: ≥ 50 Jahre
Bei dem Verwendungszweck von Aluminium Verbundplatten entsprechender Nutzung sind keine Wirkungsbeziehungen bzgl. Umwelt und Gesundheit bekannt.
Menge: 0,000 m²

**02.03.5 Fassadenbekleidung mit Kassetten aus PREFA Aluminium Verbundplatten A2**
Liefern und Montieren einer Aluminium Fassadenbekleidung
mit allseitig gekanteten Kassetten aus PREFA Aluminium Verbundplatten A2 (System KH35/SZ20),
einschließlich Befestigungsmaterial.
An der oberen bzw. an der unteren Abkantung werden horizontale Aluminiumprofile mittels Nietverbindung vormontiert. Je nach statischer Anforderung werden vertikale Aussteifungsprofile auf die Plattenrückseite geklebt.
Die Ausrichtung und Montage der Platten erfolgt im Nut- und Federprinzip mittels Kassettenclips auf vorhandener Aluminiumunterkonstruktion.
Die Herstellerrichtlinien sowie die PREFA Verlegerichtlinien sind einzuhalten.

Sichtfläche Kassette:
Breite: ........ mm
Länge: ........ mm
Standardplattengröße: 1535 mm x 4010 mm
Allseitiges Besäumen: 5 mm je Seite
Materialdicke: 4mm
Materialqualität: Aluminium-Verbundplatte mit A2 Kern
PREFABOND® A2
Vorderseite: Duragloss 5000 Einbrennlackierung
Farbe: .......
(Farbe nach PREFA Farbkarte, mengenabhängig)
Rückseite: Schutzlack
Oberflächenstruktur: glatt mit Schutzfolie
Brandklassifizierung: A2-s1-d0 gemäß EN 13501-1
Umwelt-Produktdeklaration nach ISO 14025 und EN 15804: EPD-PREFA-BOND-084-DE
Referenz-Nutzungsdauer laut Umweltproduktdeklaration: ≥ 50 Jahre
Bei dem Verwendungszweck von Aluminium Verbundplatten entsprechender Nutzung sind keine Wirkungsbeziehungen bzgl. Umwelt und Gesundheit bekannt.
Menge: 0,000 m²

**02.03.6 Zulage zur Hauptposition für Untersichtbekleidung**
Zulage zur Hauptposition für die Montage an Untersichtbekleidung (Arbeiten über Kopf).
Menge: 0,000 m²

**02.03.7 Zulage zur Hauptposition für Spritzlackierung nach RAL**
Zulage zur Hauptposition für die Spritzlackierung der PREFA Aluminium Verbundplatten mit Nasslack, einschließlich Reinigen der Flächen.

Farbe: RAL ........
(nach Wahl des Auftraggebers)
Menge: 0,000 m²

**02.03.8 Aufzahlung zur Hauptposition für Schrägschnitte**
Zulage zur Hauptposition für Schrägschnitte
der PREFA Aluminium Verbundplatten
bei schräg verlaufenden Wandgeometrien.
Menge: 0,000 m

**02.03.9 Zulage zur Hauptposition für Rundschnitte**
Zulage zur Hauptposition für Rundschnitte
der PREFA Aluminium Verbundplatten.
Menge: 0,000 m

**02.03.10 Zulage zur Hauptposition für Wandanschluss vertikal/horizontal**
Zulage zur Hauptposition für horizontale und vertikale Wandanschlüsse,
nach Erfordernis gefräst und gekantet,
einschließlich Aluminium Wandwinkel, Befestigungs- und Abdichtungsmaterial
sowie Anarbeiten an die Fassadenbekleidung.
Menge: 0,000 m

**02.03.11 Zulage zur Hauptposition für Innen- u. Außenecken**
Zulage zur Hauptposition für Innen- und Außenecken,
nach Erfordernis gefräst und gekantet,
einschließlich Befestigungsmaterial sowie
Anarbeiten an die Fassadenbekleidung.
Menge: 0,000 m

**02.03.12 Zulage zur Hauptposition für Perforierung**
Zulage zur Hauptposition für eine Perforierung
der Aluminium Verbundplatte mittels fräsen gemäß Planungsdetail.
Der Abstand zwischen den Ausnehmungen sowie
der Abstand vom Außenrand beträgt min. 50mm.
Die benötigten Befestigungspunkte sind zu berücksichtigen.
Die PREFA Verlegerichtlinien sind einzuhalten.
Menge: 0,000 m²

**02.03.13 Zulage zur Hauptposition für Runden**
Zulage zur Hauptposition für das Runden der Aluminium Verbundplatte gemäß Planungsdetail.

Maximale Breite: 2000 mm
Minimaler Radius:
FR-Kern: 300 mm
A2-Kern: 600 mm
Menge: 0,000 m²

**02.03.14 Zulage zur Hauptposition für unteren Anschluss**
Liefern und Montieren des unteren Anschlusses der PREFA Aluminium Verbundplatte einschließlich Befestigungsmaterial sowie Anarbeiten an die PREFA Fassadenbekleidung.

Farbe: wie Hauptposition,
Materialstärke: wie Hauptposition,
Materialqualität: wie Hauptposition,

bestehend aus:

Steckleiste:
Zuschnitt: 120 mm
Abkantung: 3 Stk
Länge: 3000 mm

Abdeckstreifen:
Zuschnitt: ........ mm
Abkantung: ........ Stk

Lochblech:
Zuschnitt: .... mm
Abkantung: .... Stk
Materialdicke: 0,70 mm
Menge: 0,000 m

**02.03.15 PREFA Fugenhinterlegung horizontal/vertikal**
*** EP-Aufgliederung gefordert
Liefern und Montieren von Fugenhinterlegung
aus PREFA Farbaluminiumband
für die horizontalen/vertikal Stöße der PREFA Aluminium Verbundplatte.

Länge: bis 3000 mm
Breite der Fuge: 8 - 10 mm
Materialdicke: 0,5 mm
Material: Aluminium
Legierung:  EN - AW 3005 H 46
  EN - AW 3003 H 46
Farbe: ........
(Farbe lt. PREFA Farbkarte, mengenabhängig)
Menge: 0,000 m

**02.03.17 PREFA F-/U-Profil für Verbundplatte**
*** EP-Aufgliederung gefordert
Liefern und Montieren von pulverbeschichteten PREFA F-Profilen oder U-Profilen für horizontale und vertikale Wandanschlüsse der PREFA Aluminium Verbundplatte.

Länge: 3000 mm
Material: Aluminium
Farbe: wie Hauptposition
Menge: 0,000 m

**02.03.18 Fenster-/ Türanschluss horizontal (Sturz) aus PREFA Aluminium Verbundplatte**
Liefern und Montieren von Fenster-/Türanschlüssen horizontal (Sturz) aus PREFA Aluminium Verbundplatten nach Erfordernis gefräst und gekantet. Am Stock mittels Aluminiumwinkel oder direkt befestigen, einschließlich Stütz- bzw. Hilfskonstruktion, Befestigungs- und Abdichtungsmaterial sowie anarbeiten an die PREFA Fassadenbekleidung und Leibung. Es ist darauf zu achten, dass die Wärmedämmung an den Stock gut angearbeitet ist.

Sturz:
Zuschnitt: .... mm
Abkantung: .... Stk
Materialdicke: wie Hauptposition
Materialqualität: wie Hauptposition
Farbe: wie Hauptposition
Menge: 0,000 m

**02.03.19 Fenster-/ Türanschluss vertikal (Leibung) aus PREFA Aluminium Verbundplatte**
Liefern und Montieren von Fenster-/Türanschlüssen vertikal (Leibung) aus PREFA Aluminium Verbundplatten nach Erfordernis gefräst und gekantet. Am Stock mittels Aluminiumwinkel oder direkt befestigen, einschließlich Stütz- bzw. Hilfskonstruktion, Befestigungs- und Abdichtungsmaterial sowie anarbeiten an die PREFA Fassadenbekleidung, Fensterbank und Sturz. Es ist darauf zu achten, dass die Wärmedämmung an den Stock gut angearbeitet ist.

Leibung:
Zuschnitt: .... mm
Abkantung: .... Stk
Materialdicke: wie Hauptposition
Materialqualität: wie Hauptposition
Farbe: wie Hauptposition
Menge: 0,000 m

**02.03.20 Fenster-/Türanschluss horizontal (Sturz) aus PREFA Farbaluminiumband**
Liefern und Montieren von Fenster-/Türanschlüssen horizontal (Sturz) aus PREFA Farbaluminiumband, einschließlich Befestigungs- und Abdichtungsmaterial sowie Anarbeiten an die PREFA Fassadenbekleidung und Fensterleibung. Es ist darauf zu achten, dass die Wärmedämmung an den Stock gut angearbeitet ist.

Sturzblech:
Zuschnitt: .... mm
Abkantung: .... Stk
Materialdicke: 1,00 mm
Materialqualität: Aluminium
Legierung: EN AW 3005
Farbe: wie Hauptposition

Steckleiste:
Zuschnitt: 120 mm
Abkantung: 3 Stk
Länge: 2000 mm
Menge: 0,000 m

**02.03.21 Fenster-/Türanschluss vertikal (Leibung) aus PREFA Farbaluminiumband**
Liefern und Montieren von Fenster-/Türanschlüssen vertikal (Leibung)
aus PREFA Farbaluminiumband,
einschließlich Befestigungs- und Abdichtungsmaterial
sowie Anarbeiten an die PREFA Fassadenbekleidung,
Fensterbank und Sturz. Es ist darauf zu achten,
dass die Wärmedämmung an den Stock gut angearbeitet ist.

Leibungsblech:
Zuschnitt: .... mm
Abkantung: .... Stk
Materialdicke: 1,00 mm
Materialqualität: Aluminium
Legierung: EN AW 3005
Farbe: wie Hauptposition

Steckleiste:
Zuschnitt: 120 mm
Abkantung: 3 Stk.
Länge: 2000 mm
Menge: 0,000 m

**02.03.22 Fensterbänke aus PREFA Aluminium Verbundplatte**
Liefern und Montieren von Fensterbänken
aus PREFA Alumnium Verbundplatte,
einschließlich Fräsen und Kanten,
Befestigungsmaterial und Herstellen der seitlichen Anschlüsse.

Fensterbank:
Zuschnitt: .... mm
Abkantung: 3 Stk
Materialdicke: wie Verbundplatte
Materialqualität: wie Verbundplatte
Farbe: wie Verbundplatte

Haltewinkel:
Zuschnitt: .... mm
Abkantung: 1 Stk
Materialdicke: 1,00 mm
Menge: 0,000 m

**02.03.23 Fensterbänke aus PREFA Farbaluminiumband**
Liefern und Montieren von Fensterbänken
aus PREFA Farbaluminiumband,
einschließlich Befestigungsmaterial und Herstellen der seitlichen Anschlüsse.

Fensterbank:
Zuschnitt: .... mm
Abkantung: 3 Stk
Materialdicke: 1,00 mm
Materialqualität: Aluminium
Legierung: EN AW 3005
Farbe: ...........

Haltewinkel:
Zuschnitt: .... mm
Abkantung: 1 Stk
Materialdicke: 1,00 mm
Menge: 0,000 m

**02.03.24 Attikaabdeckung aus PREFA Aluminium Verbundplatte**
Liefern und Montieren von Attikaabdeckungen
aus PREFA Aluminium Verbundplatte,
nach Erfordernis gefräst und gekantet,
einschließlich beidseitiger Haftstreifen.
Stoßausbildung mit PREFA Design Welle 5 oder 9 mm.
Die Länge der Attikateile ist nach dem Fugenbild der Fassade auszurichten.

Zuschnitt: .... mm
Abkantung: .... Stk
Materialdicke: wie Verbundplatte
Materialqualität: wie Verbundplatte
Farbe: wie Verbundplatte
Menge: 0,000 m

**02.03.25 Attikaabdeckung aus PREFA Aluminium Verbundplatte (bündig)**
Liefern und Montieren von Attikaabdeckungen
aus PREFA Aluminium Verbundplatte, gefräst und gekantet
laut Planungsdetail auf vorhandener Unterkonstruktion.
Eine dichte Einbindung der Unterkonstruktionsstütze/
Unterkonstruktionsprofil in der Abdichtungsebene muss gegeben sein.
Stoßausbildung mit Design Welle 5 oder 9 mm.
Die Länge der Attikateile ist nach dem Fugenbild der Fassade auszurichten.

Zuschnitt: .... mm
Abkantung: .... Stk
Materialdicke: wie Verbundplatte
Materialqualität: wie Verbundplatte
Farbe: wie Verbundplatte
Menge: 0,000 m

**02.03.26 Attikaabdeckung aus PREFA Farbaluminiumband**
Liefern und Montieren von Attikaabdeckung
aus PREFA Farbaluminiumband,
einschließlich Haftstreifen, Befestigungsmaterial und Dichtmittel,
inkl. aller Ecken, An- und Abschlüsse.
Die Einzelstücke sind dehnungsgerecht zu verbinden.
Ausführung gemäß aktuell gültigen Klempnerfachregeln.

Attikaabdeckung:
Zuschnitt: .... mm
Abkantungen: .... Stk
Materialdicke: 0,70 mm
Materialqualität: Aluminium
Legierung: EN AW 3005
Farbe: ........
(Standard nach gültiger PREFA Farbkarte)

Haftstreifen:
Materialstärke: mind. 1 mm
Zuschnitt: ....... mm
Abkantung:  2 Stk

Mögliche Verbindungsarten:
Stehfalz, Hakenfalz, Überschubleiste oder
Unterlagswellblech inkl. Stoßverbinder
gewählte Ausführung: .................
Menge: 0,000 m

**02.03.27 Attikaabdeckung aus PREFA Farbaluminiumband (bündig)**
Liefern und Montieren von Attikaabdeckungen
aus PREFA Farbaluminiumband.
Die Fassadenbekleidung mit der Aluminium Verbundplatte
ist bündig über die Attika raufzuziehen, gefräst und gekantet
laut Planungsdetail, einschließlich Haftstreifen und Befestigungsmaterial.
Die Einzelstücke sind dehnungsgerecht zu verbinden.
Ausführung gemäß aktuell gültigen Klempnerfachregeln.
Attikaabdeckung:
Zuschnitt: .... mm
Abkantungen: .... Stk
Materialdicke: 0,70 mm
Materialqualität: Aluminium
Legierung: EN AW 3005
Farbe: ........
(Standard nach gültiger PREFA Farbkarte)

Haftstreifen:
Materialstärke: mind. 1 mm
Zuschnitt: ....... mm
Abkantung:  2 Stk

Mögliche Verbindungsarten:
Stehfalz, Hakenfalz, Überschubleiste oder
Unterlagswellblech inkl. Stoßverbinder
gewählte Ausführung: .................
Menge: 0,000 m

**02.03.28 Herstellen von Durchdringungen**
Herstellen von Durchdringung für Tragprofile (z.B. Werbetafeln, Lüftungen, etc.) in die PREFA Fassadenbekleidung, einschließlich Stütz- bzw. Hilfskonstruktionen, Befestigungs- und Abdichtungsmaterial sowie Anarbeiten an die PREFA Fassadenbekleidung.

Öffnungsgröße: .... x .... mm
Menge: 0,000 Stk

**02.03.29 PREFA Lochblech für hinterlüftete Fassaden**
Liefern und Montieren von PREFA Lochblech
mit Rundlochung zur Be- und Entlüftung der Fassadenbekleidung,
inkl. erforderlichem Befestigungsmaterial.

Farbe: wie Hauptposition
Materialqualität: Aluminium
Legierung: EN AW 3005
Materialstärke: 0,7 mm
Rundlochung Ø 5 mm
Zuschnitt: ............... mm
Abkantung: nach Erfordernis
Menge: 0,000 m

**02.03.30 Balkonbekleidung mit PREFA Aluminium Verbundplatten FR**
Liefern und Montieren einer Aluminium Balkonverkleidung
mit Verbundplatten FR, mittels Nietverbindung,
gemäß Ausführungsplan und den statischen Erfordernissen,
geradlinig und fluchtgerecht auf vorhandener tragfähiger Rahmenkonstruktion,
einschließlich Befestigungsmaterial
(Balkonniete, Edelstahl mit Edelstahldorn).
Abmessungen: 5 x 14 mm
Kopfdurchmesser: 15 mm
Klemmbereich: 4 - 9,5 mm
Die Herstellerrichtlinien sowie die Verlegerichtlinien sind einzuhalten.
Baubreite: ........ mm (max. 1500 mm)
Länge: ........ mm (max. 3000 mm)
Allseitiges Besäumen (5mm je Seite) berücksichtigen.
Materialdicke: 4 mm
Gewicht: 7,6 kg/m²
Materialqualität: Aluminium-Verbundplatte mit FR Kern
Vorderseite: Coil-Coating-Beschichtung
Farbe: ........
(Farbe nach PREFA Farbkarte, mengenabhängig)
Menge: 0,000 m

#### Bereich 02.04 PREFA Wandraute 20 x 20

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.04.1 Fassadenbekleidung mit PREFA Wandraute 20x20**
Liefern und Montieren einer Aluminium Fassadenbekleidung
mit PREFA Wandrauten 20x20,
einschließlich PREFA Befestigungsmaterial
(verdeckte Befestigung mittels Rillennägel, 25 Stk/m²)
auf Vollschalung, mind. 24 mm dick.
Die PREFA Verlegerichtlinien sind einzuhalten.

Größe: 200 x 200 mm in verlegter Fläche (25 Stk/m²)
Materialdicke: 0,70 mm
Gewicht: 2,8 kg/m²
Material: Aluminium (vollständig recycelbar)
Legierung: EN AW 3005 gemäß EN 573-3
Vorderseite: P.10 Einbrennlackierung
Farbe: ........
(Standard nach gültiger PREFA Farbkarte)
Rückseite: Schutzlack
Oberfläche: stucco oder glatt
gewählte Oberfläche: .............
Brandverhaltensklasse: A1 gemäß EN 13501-1
Umwelt-Produktdeklaration nach ISO 14025 und EN 15804: EPD-GDA-20130260-IBG1-DE
Referenz-Nutzungsdauer laut Umweltproduktdeklaration: ≥ 70 Jahre
Bei dem Verwendungszweck von Kaltumformten Aluminiumblechen entsprechender Nutzung sind keine Wirkungsbeziehungen bzgl. Umwelt und Gesundheit bekannt.
Menge: 0,000 m²

**02.04.2 Zulage zur Hauptposition, Startplatten für PREFA Wandraute 20x20**
Liefern und Montieren von Startplatten für die PREFA Wandrauten
für die Traufenausbildung und allen traufseitigen Anschlüssen
(z.B. Fenster, Türen etc.)
3,2 Stk./m,
einschließlich PREFA Befestigungsmaterial.
Menge: 0,000 m

**02.04.3 PREFA Saumstreifen (Traufenstreifen)**
Liefern und Montieren von PREFA Saumstreifen
einschließlich Befestigungsmaterial sowie
Anarbeiten an die Fassadenbekleidung.
Die PREFA Verlegerichtlinien sind einzuhalten.

Größe: 1800 x 158 mm
Materialstärke: 1,0 mm
Materialqualität: Aluminium
Menge: 0,000 m

**02.04.4 Unterer Anschluss der PREFA Wandraute**
Liefern und Montieren des unteren Anschlusses,
einschließlich Befestigungsmaterial und Anarbeiten an die Fassadenbekleidung.

Materialdicke: wie Hauptposition
Materialqualität: wie Hauptposition
Farbe: wie Hauptposition

Abdeckstreifen:
Zuschnitt: .... mm
Abkantung: .... Stk

Steckleiste:
Zuschnitt: 120 mm
Abkantung: 3 Stk
Länge: 3000 mm

Lochblech:
Zuschnitt: .... mm
Abkantung: .... Stk
Materialdicke: 0,70 mm
Menge: 0,000 m

**02.04.5 Taschenprofil gekantet**
Liefern und Montieren von Taschenprofilen gekantet
aus PREFA Farbaluminiumband
für den Wandanschluss und oberen Abschluss,
einschließlich Befestigungs- und Dichtungsmaterial
sowie Anarbeiten an die PREFA Fassadenbekleidung

Zuschnitt: bis 150 mm
Abkantung: 3 Stk
Farbe: wie Hauptposition
Materialdicke: wie Hauptposition
Materialqualität: wie Hauptposition
Menge: 0,000 m

**02.04.6 PREFA Wetterschenkel (Geschoßtrennprofil)**
Liefern und Montieren von PREFA Wetterschenkel (Geschoßtrennprofil)
für den unteren Anschluss, Horizontaltrennung und oberer Fensterabschluss,
einschließlich Befestigungsmaterial und Stoßverbinder
sowie Anarbeiten an die Fassadenbekleidung.

Zuschnitt: 120 mm
Abkantung: 3 Stk
Länge: 3000 mm
Materialdicke: wie Hauptposition
Materialqualität: wie Hauptposition
Farbe: wie Hauptposition
Menge: 0,000 m

**02.04.7 Eckausbildung Außen- und Innenecken (2-teilig)**
Liefern und Montieren von Außen- und Innenecken,
2-teilig, einschließlich Befestigungsmaterial sowie
Anarbeiten an die PREFA Fassadenbekleidung.

Gesamtzuschnitt: bis 250 mm
Abkantung: bis 8 Stk
Materialdicke: wie Hauptposition
Materialqualität: wie Hauptposition
Farbe: wie Hauptposition
Menge: 0,000 m

**02.04.8 Eckausbildung Außen- und Innenecken (3-teilig)**
Liefern und Montieren von Außen- und Innenecken
3-teilig, einschließlich Befestigungsmaterial sowie
Anarbeiten an die PREFA Fassadenbekleidung.

Gesamtzuschnitt: bis 450 mm
Abkantung: bis 9 Stk
Materialdicke: wie Hauptposition
Materialqualität: wie Hauptposition
Farbe: wie Hauptposition
Menge: 0,000 m

**02.04.9 Fenster-/Türanschluss horizontal (Sturz) aus PREFA Farbaluminiumband**
Liefern und Montieren von Fenster-/Türanschlüssen horizontal (Sturz)
aus PREFA Farbaluminiumband,
einschließlich Befestigungs- und Abdichtungsmaterial sowie
Anarbeiten an die PREFA Fassadenbekleidung und Fensterleibung.
Es ist darauf zu achten, dass die Wärmedämmung an den Stock gut angearbeitet ist.

Sturz:
Zuschnitt: .... mm
Abkantung: .... Stk
Materialdicke: wie Hauptposition
Materialqualität: wie Hauptposition
Farbe: wie Hauptposition

Steckleiste:
Zuschnitt: 120 mm
Abkantung: 3 Stk
Länge: 3000 mm
Menge: 0,000 m

**02.04.10 Fenster-/Türanschluss vertikal (Leibung) aus PREFA Farbaluminiumband**
Liefern und Montieren von Fenster-/Türanschlüssen vertikal (Leibung)
aus PREFA Farbaluminiumband,
einschließlich Befestigungs- und Abdichtungsmaterial sowie
Anarbeiten an die PREFA Fassadenbekleidung, Fensterbank und Sturz.
Es ist darauf zu achten, dass die Wärmedämmung an den Stock gut angearbeitet ist.

Leibung:
Zuschnitt: .... mm
Abkantung: .... Stk
Materialdicke: wie Hauptposition
Materialqualität: wie Hauptposition
Farbe: wie Hauptposition

Steckleiste:
Zuschnitt: 120 mm
Abkantung: 3 Stk
Länge: 3000 mm
Menge: 0,000 m

**02.04.11 Fensterbänke aus PREFA Farbaluminiumband**
Liefern und Montieren von Fensterbänken aus PREFA Farbaluminiumband,
einschließlich Befestigungsmaterial und Herstellen der seitlichen Anschlüsse.

Fensterbank:
Zuschnitt: .... mm
Abkantung: 3 Stk.
Materialdicke: wie Hauptposition

Haltewinkel:
Zuschnitt: .... mm
Abkantung: 1 Stk
Materialdicke: 1,00 mm
Menge: 0,000 m

**02.04.12 Attikaabdeckung aus PREFA Farbaluminiumband**
Liefern und Montieren von Attikaabdeckung
aus PREFA Farbaluminiumband,
einschließlich Haftstreifen, Befestigungsmaterial und Dichtmittel,
inkl. aller Ecken, An- und Abschlüsse.
Die Einzelstücke sind dehnungsgerecht zu verbinden.
Ausführung gemäß aktuell gültigen Klempnerfachregeln.

Attikaabdeckung:
Zuschnitt: .... mm
Abkantungen: .... Stk
Materialdicke: 0,70 mm
Materialqualität: wie Hauptposition
Farbe: wie Hauptposition

Haftstreifen:
Materialstärke: mind. 1 mm
Zuschnitt: ....... mm
Abkantung:  2 Stk

Mögliche Verbindungsarten:
Stehfalz, Hakenfalz, Überschubleiste oder
Unterlagswellblech inkl. Stoßverbinder
gewählte Ausführung: .................
Menge: 0,000 m

**02.04.13 Herstellen von Durchdringungen**
Herstellen von Durchdringung für Tragprofile (z.B. Werbetafeln, Lüftungen, etc.) in die PREFA Fassadenbekleidung, einschließlich Stütz- bzw. Hilfskonstruktionen, Befestigungs- und Abdichtungsmaterial sowie Anarbeiten an die PREFA Fassadenbekleidung.

Öffnungsgröße: .... x .... mm
Menge: 0,000 Stk

**02.04.14 PREFA Lochblech für hinterlüftete Fassaden**
Liefern und Montieren von PREFA Lochblech
mit Rundlochung zur Be- und Entlüftung der Fassadenbekleidung,
inkl. erforderlichem Befestigungsmaterial.

Farbe: wie Hauptposition
Materialqualität: Aluminium
Legierung: EN AW 3005
Materialstärke: 0,7 mm
Rundlochung Ø 5 mm
Zuschnitt: ............... mm
Abkantung: nach Erfordernis
Menge: 0,000 m

#### Bereich 02.05 PREFA Wandraute 29 x 29

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.05.1 Fassadenbekleidung mit PREFA Wandraute 29x29**
Liefern und Montieren einer Aluminium Fassadenbekleidung
mit PREFA Wandrauten 29x29,
einschließlich PREFA Befestigungsmaterial
(verdeckte Befestigung mittels Rillennägel, 12 Stk/m²)
auf Vollschalung, mind. 24 mm dick.
Die PREFA Verlegerichtlinien sind einzuhalten.

Größe: 290 x 290 mm in verlegter Fläche (12 Stk/m²)
Materialdicke: 0,70 mm
Gewicht: 2,6 kg/m²
Material: Aluminium (vollständig recycelbar)
Legierung: EN AW 3005 gemäß EN 573-3
Vorderseite: P.10 Einbrennlackierung
Farbe: ........
(Standard nach gültiger PREFA Farbkarte)
Rückseite: Schutzlack
Oberfläche: stucco oder glatt
Gewählte Oberfläche: ........
Brandverhaltensklasse: A1 gemäß EN 13501-1
Umwelt-Produktdeklaration nach ISO 14025 und EN 15804: EPD-GDA-20130260-IBG1-DE
Referenz-Nutzungsdauer laut Umweltproduktdeklaration: ≥ 70 Jahre
Bei dem Verwendungszweck von Kaltumformten Aluminiumblechen entsprechender Nutzung sind keine Wirkungsbeziehungen bzgl. Umwelt und Gesundheit bekannt.
Menge: 0,000 m²

**02.05.2 Zulage zur Hauptposition, Startplatten für PREFA Wandraute 29x29**
Liefern und Montieren von Startplatten für die PREFA Wandraute 29 x 29
für die Traufenausbildung und allen traufseitigen Anschlüssen
(z.B. Fenster, Türen etc.)
2,2 Stk./m, einschließlich PREFA Befestigungsmaterial.
Menge: 0,000 m

**02.05.3 Zulage zur Hauptposition, Endplatten für PREFA Wandraute 29x29**
Liefern und Montieren von Endplatten
für die PREFA Wandrauten 29 x 29
für alle oberen Anschlüsse (z.B. Fenster etc.)
2,2 Stk./m, einschließlich PREFA Befestigungsmaterial.
Menge: 0,000 m

**02.05.4 PREFA Saumstreifen (Traufstreifen)**
Liefern und Montieren von PREFA Saumstreifen
einschließlich Befestigungsmaterial sowie
Anarbeiten an die Fassadenbekleidung.
Die PREFA Verlegerichtlinien sind einzuhalten.

Größe: 1800 x 158 mm
Materialstärke: 1,0 mm
Materialqualität: Aluminium
Menge: 0,000 m

**02.05.5 Unterer Anschluss der PREFA Wandraute**
Liefern und Montieren des unteren Anschlusses,
einschließlich Befestigungsmaterial sowie Anarbeiten an die Fassadenbekleidung.

Materialdicke: wie Hauptposition
Materialqualität: wie Hauptposition
Farbe: wie Hauptposition

Abdeckstreifen:
Zuschnitt: .... mm
Abkantung: .... Stk

Steckleiste:
Zuschnitt: 120 mm
Abkantung: 3 Stk
Länge: 3000 mm

Lochblech:
Zuschnitt: .... mm
Abkantung: .... Stk
Materialdicke: 0,70 mm
Menge: 0,000 m

**02.05.6 Taschenprofil gekantet**
Liefern und Montieren von Taschenprofilen gekantet
aus PREFA Farbaluminiumband
für den oberen Abschluss,
einschließlich Befestigungs- und Dichtungsmaterial
sowie Anarbeiten an die PREFA Fassadenbekleidung

Zuschnitt: bis 150 mm
Abkantung: 3 Stk
Farbe: wie Hauptposition
Materialdicke: wie Hauptposition
Materialqualität: wie Hauptposition
Menge: 0,000 m

**02.05.7 PREFA Wetterschenkel (Geschoßtrennprofil)**
Liefern und Montieren von PREFA Wetterschenkel (Geschoßtrennprofil)
für den unteren Anschluss, Horizontaltrennung und oberer Fensterabschluss,
einschließlich Befestigungsmaterial und Stoßverbinder
sowie Anarbeiten an die Fassadenbekleidung.

Zuschnitt: 120 mm
Abkantung: 3 Stk
Länge: 3000 mm
Materialdicke: wie Hauptposition
Materialqualität: wie Hauptposition
Farbe: wie Hauptposition
Menge: 0,000 m

**02.05.8 Eckausbildung Außen- und Innenecken (2-teilig)**
Liefern und Montieren von Außen- und Innenecken,
2-teilig, einschließlich Befestigungsmaterial sowie
Anarbeiten an die PREFA Fassadenbekleidung.

Gesamtzuschnitt: bis 250 mm
Abkantung: bis 8 Stk
Materialdicke: wie Hauptposition
Materialqualität: wie Hauptposition
Farbe: wie Hauptposition
Menge: 0,000 m

**02.05.9 Eckausbildung Außen- und Innenecken (3-teilig)**
Liefern und Montieren von Außen- und Innenecken
3-teilig, einschließlich Befestigungsmaterial sowie
Anarbeiten an die PREFA Fassadenbekleidung.

Gesamtzuschnitt: bis 450 mm
Abkantung: bis 9 Stk
Materialdicke: wie Hauptposition
Materialqualität: wie Hauptposition
Farbe: wie Hauptposition
Menge: 0,000 m

**02.05.10 Fenster-/Türanschluss horizontal (Sturz) aus PREFA Farbaluminiumband**
Liefern und Montieren von Fenster-/Türanschlüssen horizontal (Sturz)
aus PREFA Farbaluminiumband,
einschließlich Befestigungs- und Abdichtungsmaterial sowie
Anarbeiten an die PREFA Fassadenbekleidung und Fensterleibung.
Es ist darauf zu achten, dass die Wärmedämmung an den Stock gut angearbeitet ist.

Sturz:
Zuschnitt: .... mm
Abkantung: .... Stk
Materialdicke: wie Hauptposition
Materialqualität: wie Hauptposition
Farbe: wie Hauptposition

Steckleiste:
Zuschnitt: 120 mm
Abkantung: 3 Stk
Länge: 3000 mm
Menge: 0,000 m

**02.05.11 Fenster-/Türanschluss vertikal (Leibung) aus PREFA Farbaluminiumband**
Liefern und Montieren von Fenster-/Türanschlüssen vertikal (Leibung)
aus PREFA Farbaluminiumband,
einschließlich Befestigungs- und Abdichtungsmaterial sowie
Anarbeiten an die PREFA Fassadenbekleidung, Fensterbank und Sturz.
Es ist darauf zu achten, dass die Wärmedämmung an den Stock gut angearbeitet ist.

Leibung:
Zuschnitt: .... mm
Abkantung: .... Stk
Materialdicke: wie Hauptposition
Materialqualität: wie Hauptposition
Farbe: wie Hauptposition

Steckleiste:
Zuschnitt: 120 mm
Abkantung: 3 Stk
Länge: 3000 mm
Menge: 0,000 m

**02.05.12 Fensterbänke aus PREFA Farbaluminiumband**
Liefern und Montieren von Fensterbänken aus PREFA Farbaluminiumband,
einschließlich Befestigungsmaterial und Herstellen der seitlichen Anschlüsse.

Fensterbank:
Zuschnitt: .... mm
Abkantung: 3 Stk
Materialdicke: wie Hauptposition

Haltewinkel:
Zuschnitt: .... mm
Abkantung: 1 Stk
Materialdicke: 1,00 mm
Menge: 0,000 m

**02.05.13 Attikaabdeckung aus PREFA Farbaluminiumband**
Liefern und Montieren von Attikaabdeckung
aus PREFA Farbaluminiumband,
einschließlich Haftstreifen, Befestigungsmaterial und Dichtmittel,
inkl. aller Ecken, An- und Abschlüsse.
Die Einzelstücke sind dehnungsgerecht zu verbinden.
Ausführung gemäß aktuell gültigen Klempnerfachregeln.

Attikaabdeckung:
Zuschnitt: .... mm
Abkantungen: .... Stk
Materialdicke: 0,70 mm
Materialqualität: wie Hauptposition
Farbe: wie Hauptposition

Haftstreifen:
Materialstärke: mind. 1 mm
Zuschnitt: ....... mm
Abkantung:  2 Stk

Mögliche Verbindungsarten:
Stehfalz, Hakenfalz, Überschubleiste oder
Unterlagswellblech inkl. Stoßverbinder
gewählte Ausführung: .................
Menge: 0,000 m

**02.05.14 Herstellen von Durchdringungen**
Herstellen von Durchdringung für Tragprofile (z.B. Werbetafeln, Lüftungen, etc.) in die PREFA Fassadenbekleidung, einschließlich Stütz- bzw. Hilfskonstruktionen, Befestigungs- und Abdichtungsmaterial sowie Anarbeiten an die PREFA Fassadenbekleidung.

Öffnungsgröße: .... x .... mm
Menge: 0,000 Stk

**02.05.15 PREFA Lochblech für hinterlüftete Fassaden**
Liefern und Montieren von PREFA Lochblech
mit Rundlochung zur Be- und Entlüftung der Fassadenbekleidung,
inkl. erforderlichem Befestigungsmaterial.

Farbe: wie Hauptposition
Materialqualität: Aluminium
Legierung: EN AW 3005
Materialstärke: 0,7 mm
Rundlochung Ø 5 mm
Zuschnitt: ............... mm
Abkantung: nach Erfordernis
Menge: 0,000 m

#### Bereich 02.06 PREFA Wandraute 44 x 44

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.06.1 Fassadenbekleidung mit PREFA Wandraute 44x44**
Liefern und Montieren einer Aluminium Fassadenbekleidung
mit PREFA Wandrauten 44x44,
einschließlich PREFA Befestigungsmaterial
(verdeckte Befestigung mittels Rillennägel, 4 Stk/Wandraute)
auf Vollschalung, mind. 24 mm dick.
Die PREFA Verlegerichtlinien sind einzuhalten.

Größe: 437 x 437 mm in verlegter Fläche
(5,24 Stk/m²)
Materialdicke: 0,70 mm
Gewicht: 2,6 kg/m²
Material: Aluminium (vollständig recycelbar)
Legierung: EN AW 3005 gemäß EN 573-3
Vorderseite: P.10 Einbrennlackierung
Farbe: ........
(Standard nach gültiger PREFA Farbkarte)
Rückseite: Schutzlack
Oberfläche: stucco oder glatt
Gewählte Oberfläche: ..........
Brandverhaltensklasse: A1 gemäß EN 13501-1
Umwelt-Produktdeklaration nach ISO 14025 und EN 15804: EPD-GDA-20130260-IBG1-DE
Referenz-Nutzungsdauer laut Umweltproduktdeklaration: ≥ 70 Jahre
Bei dem Verwendungszweck von Kaltumformten Aluminiumblechen entsprechender Nutzung sind keine Wirkungsbeziehungen bzgl. Umwelt und Gesundheit bekannt.
Menge: 0,000 m²

**02.06.2 Zulage zur Hauptposition, Startplatten für PREFA Wandraute 44x44**
Liefern und Montieren von Startplatten
für PREFA Wandraute 44 x 44,
für die Traufenausbildung und allen traufseitigen Anschlüssen (z.B. Fenster.),
1,48 Stk/m, einschließlich PREFA Befestigungsmaterial
(1 Stk. Rillennagel/Wandraute).
Die PREFA Verlegerichtlinien sind einzuhalten.
Menge: 0,000 m

**02.06.3 Zulage zur Hauptposition, Endplatten für PREFA Wandraute 44x44**
Liefern und Montieren von Endplatten für PREFA Wandrauten 44 x 44,
für die Firstausbildung und allen firstseitigen Anschlüssen (z.B. oberer Abschluss, Fenster etc.)
1,48 Stk./m einschließlich PREFA Befestigungsmaterial (1 Stk Rillennägel/ Wandraute).
Die PREFA Verlegerichtlinien sind einzuhalten.
Menge: 0,000 m

**02.06.4 PREFA Saumstreifen (Traufstreifen)**
Liefern und Montieren von PREFA Saumstreifen
einschließlich Befestigungsmaterial sowie
Anarbeiten an die Fassadenbekleidung.
Die PREFA Verlegerichtlinien sind einzuhalten.

Größe: 1800 x 158 mm
Materialstärke: 1,0 mm
Materialqualität: Aluminium
Menge: 0,000 m

**02.06.5 Unterer Anschluss der PREFA Wandraute**
Liefern und Montieren des unteren Anschlusses,
einschließlich Befestigungsmaterial sowie Anarbeiten an die Fassadenbekleidung.

Materialdicke: wie Hauptposition
Materialqualität: wie Hauptposition
Farbe: wie Hauptposition

Abdeckstreifen:
Zuschnitt: .... mm
Abkantung: .... Stk

Steckleiste:
Zuschnitt: 120 mm
Abkantung: 3 Stk
Länge: 3000 mm

Lochblech:
Zuschnitt: .... mm
Abkantung: .... Stk
Materialdicke: 0,70 mm
Menge: 0,000 m

**02.06.6 Taschenprofil gekantet**
Liefern und Montieren von Taschenprofilen gekantet
aus PREFA Farbaluminiumband
für den Wandanschluss und oberen Abschluss,
einschließlich Befestigungs- und Dichtungsmaterial
sowie Anarbeiten an die PREFA Fassadenbekleidung

Zuschnitt: bis 150 mm
Abkantung: 3 Stk
Farbe: wie Hauptposition
Materialdicke: wie Hauptposition
Materialqualität: wie Hauptposition
Menge: 0,000 m

**02.06.7 PREFA Wetterschenkel (Geschoßtrennprofil)**
Liefern und Montieren von PREFA Wetterschenkel (Geschoßtrennprofil)
für den unteren Anschluss, Horizontaltrennung und oberer Fensterabschluss,
einschließlich Befestigungsmaterial und Stoßverbinder
sowie Anarbeiten an die Fassadenbekleidung.

Zuschnitt: 120 mm
Abkantung: 3 Stk
Länge: 3000 mm
Materialdicke: wie Hauptposition
Materialqualität: wie Hauptposition
Farbe: wie Hauptposition
Menge: 0,000 m

**02.06.8 Eckausbildung Außen- und Innenecken (2-teilig)**
Liefern und Montieren von Außen- und Innenecken,
2-teilig, einschließlich Befestigungsmaterial sowie
Anarbeiten an die PREFA Fassadenbekleidung.

Gesamtzuschnitt: bis 250 mm
Abkantung: bis 8 Stk
Materialdicke: wie Hauptposition
Materialqualität: wie Hauptposition
Farbe: wie Hauptposition
Menge: 0,000 m

**02.06.9 Eckausbildung Außen- und Innenecken (3-teilig)**
Liefern und Montieren von Außen- und Innenecken
3-teilig, einschließlich Befestigungsmaterial sowie
Anarbeiten an die PREFA Fassadenbekleidung.

Gesamtzuschnitt: bis 450 mm
Abkantung: bis 9 Stk
Materialdicke: wie Hauptposition
Materialqualität: wie Hauptposition
Farbe: wie Hauptposition
Menge: 0,000 m

**02.06.10 Fenster-/Türanschluss horizontal (Sturz) aus PREFA Farbaluminiumband**
Liefern und Montieren von Fenster-/Türanschlüssen horizontal (Sturz)
aus PREFA Farbaluminiumband,
einschließlich Befestigungs- und Abdichtungsmaterial sowie
Anarbeiten an die PREFA Fassadenbekleidung und Fensterleibung.
Es ist darauf zu achten, dass die Wärmedämmung an den Stock gut angearbeitet ist.

Sturz:
Zuschnitt: .... mm
Abkantung: .... Stk
Materialdicke: wie Hauptposition
Materialqualität: wie Hauptposition
Farbe: wie Hauptposition

Steckleiste:
Zuschnitt: 120 mm
Abkantung: 3 Stk
Länge: 3000 mm
Menge: 0,000 m

**02.06.11 Fenster-/Türanschluss vertikal (Leibung) aus PREFA Farbaluminiumband**
Liefern und Montieren von Fenster-/Türanschlüssen vertikal (Leibung)
aus PREFA Farbaluminiumband,
einschließlich Befestigungs- und Abdichtungsmaterial sowie
Anarbeiten an die PREFA Fassadenbekleidung, Fensterbank und Sturz.
Es ist darauf zu achten, dass die Wärmedämmung an den Stock gut angearbeitet ist.

Leibung:
Zuschnitt: .... mm
Abkantung: .... Stk
Materialdicke: wie Hauptposition
Materialqualität: wie Hauptposition
Farbe: wie Hauptposition

Steckleiste:
Zuschnitt: 120 mm
Abkantung: 3 Stk
Länge: 3000 mm
Menge: 0,000 m

**02.06.12 Fensterbänke aus PREFA Farbaluminiumband**
Liefern und Montieren von Fensterbänken aus PREFA Farbaluminiumband,
einschließlich Befestigungsmaterial und herstellen der seitlichen Anschlüsse.

Fensterbank:
Zuschnitt: .... mm
Abkantung: 3 Stk
Materialdicke: wie Hauptposition

Haltewinkel:
Zuschnitt: .... mm
Abkantung: 1 Stk
Materialdicke: 1,00 mm
Menge: 0,000 m

**02.06.13 Attikaabdeckung aus PREFA Farbaluminiumband**
Liefern und Montieren von Attikaabdeckung
aus PREFA Farbaluminiumband,
einschließlich Haftstreifen, Befestigungsmaterial und Dichtmittel,
inkl. aller Ecken, An- und Abschlüsse.
Die Einzelstücke sind dehnungsgerecht zu verbinden.
Ausführung gemäß aktuell gültigen Klempnerfachregeln.

Attikaabdeckung:
Zuschnitt: .... mm
Abkantungen: .... Stk
Materialdicke: 0,70 mm
Materialqualität: wie Hauptposition
Farbe: wie Hauptposition

Haftstreifen:
Materialstärke: mind. 1 mm
Zuschnitt: ....... mm
Abkantung:  2 Stk

Mögliche Verbindungsarten:
Stehfalz, Hakenfalz, Überschubleiste oder
Unterlagswellblech inkl. Stoßverbinder
gewählte Ausführung: .................
Menge: 0,000 m

**02.06.14 Herstellen von Durchdringungen**
Herstellen von Durchdringung für Tragprofile (z.B. Werbetafeln, Lüftungen, etc.) in die PREFA Fassadenbekleidung, einschließlich Stütz- bzw. Hilfskonstruktionen, Befestigungs- und Abdichtungsmaterial sowie Anarbeiten an die PREFA Fassadenbekleidung.

Öffnungsgröße: .... x .... mm
Menge: 0,000 Stk

**02.06.15 PREFA Lochblech für hinterlüftete Fassaden**
Liefern und Montieren von PREFA Lochblech
mit Rundlochung zur Be- und Entlüftung der Fassadenbekleidung,
inkl. erforderlichem Befestigungsmaterial.

Farbe: wie Hauptposition
Materialqualität: Aluminium
Legierung: EN AW 3005
Materialstärke: 0,7 mm
Rundlochung Ø 5 mm
Zuschnitt: ............... mm
Abkantung: nach Erfordernis
Menge: 0,000 m

#### Bereich 02.07 PREFA Wandschindel

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.07.1 Fassadenbekleidung mit PREFA Wandschindel**
Liefern und Montieren einer Aluminium Fassadenbekleidung
mit PREFA Wandschindeln,
einschließlich PREFA Befestigungsmaterial
(verdeckte Befestigung mittels Patenthafte
und Rillennägel, 10 Stk/m²) auf Vollschalung, mind. 24 mm dick.
Die PREFA Verlegerichtlinien sind einzuhalten.

Verlegung: 1/3 Teilung
Größe: 420 x 240 mm in verlegter Fläche (10 Stk/m²)
Materialdicke: 0,70 mm
Gewicht: 2,5 kg/m²
Material: Aluminium (vollständig recycelbar)
Legierung: EN AW 3005 gemäß EN 573-3
Vorderseite: P.10 Einbrennlackierung
Farbe: ........
(Standard nach gültiger PREFA Farbkarte)
Rückseite: Schutzlack
Oberfläche: stucco oder glatt
Gewählte Oberfläche: ...........
Brandverhaltensklasse: A1 gemäß EN 13501-1
Umwelt-Produktdeklaration nach ISO 14025 und EN 15804: EPD-GDA-20130260-IBG1-DE
Referenz-Nutzungsdauer laut Umweltproduktdeklaration: ≥ 70 Jahre
Bei dem Verwendungszweck von Kaltumformten Aluminiumblechen entsprechender Nutzung sind keine Wirkungsbeziehungen bzgl. Umwelt und Gesundheit bekannt.
Menge: 0,000 m²

**02.07.2 Fassadenbekleidung mit PREFA Wandschindel XL**
Liefern und Montieren einer Aluminium Fassadenbekleidung
mit PREFA Wandschindeln XL,
einschließlich PREFA Befestigungsmaterial
(verdeckte Befestigung mittels Patenthafte
und Rillennägel, 5 Stk/m²)
auf Vollschalung, mind. 24 mm dick.
Die PREFA Verlegerichtlinien sind einzuhalten.

Verlegung: Stoßversatz mind. 100 mm
Größe: 840 x 240 mm in verlegter Fläche (5 Stk/m²)
Materialdicke: 0,70 mm
Gewicht: 2,4 kg/m²
Material: Aluminium (vollständig recycelbar)
Legierung: EN AW 3005 gemäß EN 573-3
Vorderseite: P.10 Einbrennlackierung
Farbe: ........
(Standard nach gültiger PREFA Farbkarte)
Rückseite: Schutzlack
Oberfläche: stucco oder glatt
Gewählte Oberfläche: ...........
Brandverhaltensklasse: A1 gemäß EN 13501-1
Umwelt-Produktdeklaration nach ISO 14025 und EN 15804: EPD-GDA-20130260-IBG1-DE
Referenz-Nutzungsdauer laut Umweltproduktdeklaration: ≥ 70 Jahre
Bei dem Verwendungszweck von Kaltumformten Aluminiumblechen entsprechender Nutzung sind keine Wirkungsbeziehungen bzgl. Umwelt und Gesundheit bekannt.
Menge: 0,000 m²

**02.07.3 PREFA Saumstreifen (Traufstreifen)**
Liefern und Montieren von PREFA Saumstreifen
einschließlich Befestigungsmaterial sowie
Anarbeiten an die Fassadenbekleidung.
Die PREFA Verlegerichtlinien sind einzuhalten.

Größe: 1800 x 158 mm
Materialstärke: 1,0 mm
Materialqualität: Aluminium
Menge: 0,000 m

**02.07.4 Unterer Anschluss der PREFA Wandschindel**
Liefern und Montieren des unteren Anschlusses,
einschließlich Befestigungsmaterial sowie Anarbeiten an die Fassadenbekleidung.

Materialdicke: wie Hauptposition
Materialqualität: wie Hauptposition
Farbe: wie Hauptposition

Abdeckstreifen:
Zuschnitt: .... mm
Abkantung: .... Stk

Steckleiste:
Zuschnitt: 120 mm
Abkantung: 3 Stk
Länge: 3000 mm

Lochblech:
Zuschnitt: .... mm
Abkantung: .... Stk
Materialdicke: 0,70 mm
Menge: 0,000 m

**02.07.5 Taschenprofil gekantet**
Liefern und Montieren von Taschenprofilen gekantet
aus PREFA Farbaluminiumband
für den Wandanschluss und oberen Abschluss,
einschließlich Befestigungs- und Dichtungsmaterial
sowie Anarbeiten an die PREFA Fassadenbekleidung

Zuschnitt: bis 150 mm
Abkantung: 3 Stk
Farbe: wie Hauptposition
Materialdicke: wie Hauptposition
Materialqualität: wie Hauptposition
Menge: 0,000 m

**02.07.6 PREFA Wetterschenkel (Geschoßtrennprofil)**
Liefern und Montieren von PREFA Wetterschenkel (Geschoßtrennprofil)
für den unteren Anschluss, Horizontaltrennung und oberer Fensterabschluss,
einschließlich Befestigungsmaterial und Stoßverbinder
sowie Anarbeiten an die Fassadenbekleidung.

Zuschnitt: 120 mm
Abkantung: 3 Stk
Länge: 3000 mm
Materialdicke: wie Hauptposition
Materialqualität: wie Hauptposition
Farbe: wie Hauptposition
Menge: 0,000 m

**02.07.7 Eckausbildung Außen- und Innenecken (2-teilig)**
Liefern und Montieren von Außen- und Innenecken,
2-teilig, einschließlich Befestigungsmaterial sowie
Anarbeiten an die PREFA Fassadenbekleidung.

Gesamtzuschnitt: bis 250 mm
Abkantung: bis 8 Stk
Materialdicke: wie Hauptposition
Materialqualität: wie Hauptposition
Farbe: wie Hauptposition
Menge: 0,000 m

**02.07.8 Eckausbildung Außen- und Innenecken (3-teilig)**
Liefern und Montieren von Außen- und Innenecken
3-teilig, einschließlich Befestigungsmaterial sowie
Anarbeiten an die PREFA Fassadenbekleidung.

Gesamtzuschnitt: bis 450 mm
Abkantung: bis 9 Stk
Materialdicke: wie Hauptposition
Materialqualität: wie Hauptposition
Farbe: wie Hauptposition
Menge: 0,000 m

**02.07.9 Fenster-/Türanschluss horizontal (Sturz) aus PREFA Farbaluminiumband**
Liefern und Montieren von Fenster-/Türanschlüssen horizontal (Sturz)
aus PREFA Farbaluminiumband,
einschließlich Befestigungs- und Abdichtungsmaterial sowie
Anarbeiten an die PREFA Fassadenbekleidung und Fensterleibung.
Es ist darauf zu achten, dass die Wärmedämmung an den Stock gut angearbeitet ist.

Sturz:
Zuschnitt: .... mm
Abkantung: .... Stk
Materialdicke: wie Hauptposition
Materialqualität: wie Hauptposition
Farbe: wie Hauptposition

Steckleiste:
Zuschnitt: 120 mm
Abkantung: 3 Stk
Länge: 3000 mm
Menge: 0,000 m

**02.07.10 Fenster-/Türanschluss vertikal (Leibung) aus PREFA Farbaluminiumband**
Liefern und Montieren von Fenster-/Türanschlüssen vertikal (Leibung)
aus PREFA Farbaluminiumband,
einschließlich Befestigungs- und Abdichtungsmaterial sowie
Anarbeiten an die PREFA Fassadenbekleidung, Fensterbank und Sturz.
Es ist darauf zu achten, dass die Wärmedämmung an den Stock gut angearbeitet ist.

Leibung:
Zuschnitt: .... mm
Abkantung: .... Stk
Materialdicke: wie Hauptposition
Materialqualität: wie Hauptposition
Farbe: wie Hauptposition

Steckleiste:
Zuschnitt: 120 mm
Abkantung: 3 Stk.
Länge: 3000 mm
Menge: 0,000 m

**02.07.11 Fensterbänke aus PREFA Farbaluminiumband**
Liefern und Montieren von Fensterbänken aus PREFA Farbaluminiumband,
einschließlich Befestigungsmaterial und Herstellen der seitlichen Anschlüsse.

Fensterbank:
Zuschnitt: .... mm
Abkantung: 3 Stk.
Materialdicke: wie Hauptposition

Haltewinkel:
Zuschnitt: .... mm
Abkantung: 1 Stk
Materialdicke: 1,00 mm
Menge: 0,000 m

**02.07.12 Attikaabdeckung aus PREFA Farbaluminiumband**
Liefern und Montieren von Attikaabdeckung
aus PREFA Farbaluminiumband,
einschließlich Haftstreifen, Befestigungsmaterial und Dichtmittel,
inkl. aller Ecken, An- und Abschlüsse.
Die Einzelstücke sind dehnungsgerecht zu verbinden.
Ausführung gemäß aktuell gültigen Klempnerfachregeln.

Attikaabdeckung:
Zuschnitt: .... mm
Abkantungen: .... Stk.
Materialdicke: 0,70 mm
Materialqualität: wie Hauptposition
Farbe: wie Hauptposition

Haftstreifen:
Materialstärke: mind. 1 mm
Zuschnitt: ....... mm
Abkantung:  2 Stk.

Mögliche Verbindungsarten:
Stehfalz, Hakenfalz, Überschubleiste oder
Unterlagswellblech inkl. Stoßverbinder
gewählte Ausführung: .................
Menge: 0,000 m

**02.07.13 Herstellen von Durchdringungen**
Herstellen von Durchdringung für Tragprofile (z.B. Werbetafeln, Lüftungen, etc.) in die PREFA Fassadenbekleidung, einschließlich Stütz- bzw. Hilfskonstruktionen, Befestigungs- und Abdichtungsmaterial sowie Anarbeiten an die PREFA Fassadenbekleidung.

Öffnungsgröße: .... x .... mm
Menge: 0,000 Stk

**02.07.14 PREFA Lochblech für hinterlüftete Fassaden**
Liefern und Montieren von PREFA Lochblech
mit Rundlochung zur Be- und Entlüftung der Fassadenbekleidung,
inkl. erforderlichem Befestigungsmaterial.

Farbe: wie Hauptposition
Materialqualität: Aluminium
Legierung: EN AW 3005
Materialstärke: 0,7 mm
Rundlochung Ø 5 mm
Zuschnitt: ............... mm
Abkantung: nach Erfordernis
Menge: 0,000 m

#### Bereich 02.08 PREFA Fassadenpaneel FX.12

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.08.1 Fassadenbekleidung mit PREFA FX.12**
Liefern und Montieren einer Aluminium Fassadenbekleidung
mit PREFA Fassadenpaneel FX.12,
einschließlich PREFA Befestigungsmaterial
(verdeckte Befestigung mittels Rillennägel
direkt befestigt, 4 Stk./Wandraute)
auf Vollschalung oder Sparschalung, mind. 24 mm dick.
Die PREFA Verlegerichtlinien sind einzuhalten.

Verlegung: von rechts nach links, Versatz der Stöße mind. 220 mm
Größe: 1400 x 420mm (1,7 Stk/m²), 700 x 420mm (3,4 Stk/m²) in verlegter Fläche
Materialdicke: 0,70 mm
Gewicht: 2,5 kg/m²
Material: Aluminium (vollständig recycelbar)
Legierung: EN AW 3005 oder EN AW 3105 gemäß EN 573-3
Vorderseite: P.10 oder DG5000 Einbrennlackierung
Farbe: ........
(Standard nach gültiger PREFA Farbkarte)
Rückseite: Schutzlack
Oberfläche: glatt
Brandverhaltensklasse: A1 gemäß EN 13501-1
Umwelt-Produktdeklaration nach ISO 14025 und EN 15804: EPD-GDA-20130260-IBG1-DE
Referenz-Nutzungsdauer laut Umweltproduktdeklaration: ≥ 70 Jahre
Bei dem Verwendungszweck von Kaltumformten Aluminiumblechen entsprechender Nutzung sind keine Wirkungsbeziehungen bzgl. Umwelt und Gesundheit bekannt.
Menge: 0,000 m²

**02.08.2 PREFA Saumstreifen (Traufstreifen)**
Liefern und Montieren von PREFA Saumstreifen
einschließlich Befestigungsmaterial sowie
Anarbeiten an die Fassadenbekleidung.
Die PREFA Verlegerichtlinien sind einzuhalten.

Größe: 1800 x 158 mm
Materialstärke: 1,0 mm
Materialqualität: Aluminium
Menge: 0,000 m

**02.08.3 Unterer Anschluss der PREFA FX.12 Fassade**
Liefern und Montieren des unteren Anschlusses,
einschließlich Befestigungsmaterial sowie Anarbeiten an die Fassadenbekleidung.

Materialdicke: wie Hauptposition
Materialqualität: wie Hauptposition
Farbe: wie Hauptposition

Abdeckstreifen:
Zuschnitt: .... mm
Abkantung: .... Stk

Steckleiste:
Zuschnitt: 120 mm
Abkantung: 3 Stk
Länge: 3000 mm

Lochblech:
Zuschnitt: .... mm
Abkantung: .... Stk
Materialdicke: 0,70 mm
Menge: 0,000 m

**02.08.4 Taschenprofil gekantet**
Liefern und Montieren von Taschenprofilen gekantet
aus PREFA Farbaluminiumband
für den Wandanschluss und oberen Abschluss,
einschließlich Befestigungs- und Dichtungsmaterial
sowie Anarbeiten an die PREFA Fassadenbekleidung

Zuschnitt: bis 150 mm
Abkantung: 3 Stk
Farbe: wie Hauptposition
Materialdicke: wie Hauptposition
Materialqualität: wie Hauptposition
Menge: 0,000 m

**02.08.5 PREFA Wetterschenkel (Geschoßtrennprofil)**
Liefern und Montieren von PREFA Wetterschenkel (Geschoßtrennprofil)
für den unteren Anschluss, Horizontaltrennung und oberer Fensterabschluss,
einschließlich Befestigungsmaterial und Stoßverbinder
sowie Anarbeiten an die Fassadenbekleidung.

Zuschnitt: 120 mm
Abkantung: 3 Stk
Länge: 3000 mm
Materialdicke: wie Hauptposition
Materialqualität: wie Hauptposition
Farbe: wie Hauptposition
Menge: 0,000 m

**02.08.6 Eckausbildung Außen- und Innenecken (2-teilig)**
Liefern und Montieren von Außen- und Innenecken,
2-teilig, einschließlich Befestigungsmaterial sowie
Anarbeiten an die PREFA Fassadenbekleidung.

Gesamtzuschnitt: bis 250 mm
Abkantung: bis 8 Stk
Materialdicke: wie Hauptposition
Materialqualität: wie Hauptposition
Farbe: wie Hauptposition
Menge: 0,000 m

**02.08.7 Eckausbildung Außen- und Innenecken (3-teilig)**
Liefern und Montieren von Außen- und Innenecken
3-teilig, einschließlich Befestigungsmaterial sowie
Anarbeiten an die PREFA Fassadenbekleidung.

Gesamtzuschnitt: bis 450 mm
Abkantung: bis 9 Stk
Materialdicke: wie Hauptposition
Materialqualität: wie Hauptposition
Farbe: wie Hauptposition
Menge: 0,000 m

**02.08.8 Fenster-/Türanschluss horizontal (Sturz) aus PREFA Farbaluminiumband**
Liefern und Montieren von Fenster-/Türanschlüssen horizontal (Sturz)
aus PREFA Farbaluminiumband,
einschließlich Befestigungs- und Abdichtungsmaterial sowie
Anarbeiten an die PREFA Fassadenbekleidung und Fensterleibung.
Es ist darauf zu achten, dass die Wärmedämmung an den Stock gut angearbeitet ist.

Sturz:
Zuschnitt: .... mm
Abkantung: .... Stk
Materialdicke: wie Hauptposition
Materialqualität: wie Hauptposition
Farbe: wie Hauptposition

Steckleiste:
Zuschnitt: 120 mm
Abkantung: 3 Stk
Länge: 3000 mm
Menge: 0,000 m

**02.08.9 Fenster-/Türanschluss vertikal (Leibung) aus PREFA Farbaluminiumband**
Liefern und Montieren von Fenster-/Türanschlüssen vertikal (Leibung)
aus PREFA Farbaluminiumband,
einschließlich Befestigungs- und Abdichtungsmaterial sowie
Anarbeiten an die PREFA Fassadenbekleidung, Fensterbank und Sturz.
Es ist darauf zu achten, dass die Wärmedämmung an den Stock gut angearbeitet ist.

Leibung:
Zuschnitt: .... mm
Abkantung: .... Stk
Materialdicke: wie Hauptposition
Materialqualität: wie Hauptposition
Farbe: wie Hauptposition

Steckleiste:
Zuschnitt: 120 mm
Abkantung: 3 Stk
Länge: 3000 mm
Menge: 0,000 m

**02.08.10 Fensterbänke aus PREFA Farbaluminiumband**
Liefern und Montieren von Fensterbänken aus PREFA Farbaluminiumband,
einschließlich Befestigungsmaterial und Herstellen der seitlichen Anschlüsse.

Fensterbank:
Zuschnitt: .... mm
Abkantung: 3 Stk
Materialdicke: wie Hauptposition

Haltewinkel:
Zuschnitt: .... mm
Abkantung: 1 Stk
Materialdicke: 1,00 mm
Menge: 0,000 m

**02.08.11 Attikaabdeckung aus PREFA Farbaluminiumband**
Liefern und Montieren von Attikaabdeckung
aus PREFA Farbaluminiumband,
einschließlich Haftstreifen, Befestigungsmaterial und Dichtmittel,
inkl. aller Ecken, An- und Abschlüsse.
Die Einzelstücke sind dehnungsgerecht zu verbinden.
Ausführung gemäß aktuell gültigen Klempnerfachregeln.

Attikaabdeckung:
Zuschnitt: .... mm
Abkantungen: .... Stk.
Materialdicke: 0,70 mm
Materialqualität: wie Hauptposition
Farbe: wie Hauptposition

Haftstreifen:
Materialstärke: mind. 1 mm
Zuschnitt: ....... mm
Abkantung:  2 Stk

Mögliche Verbindungsarten:
Stehfalz, Hakenfalz, Überschubleiste oder
Unterlagswellblech inkl. Stoßverbinder
gewählte Ausführung: .................
Menge: 0,000 m

**02.08.12 Herstellen von Durchdringungen**
Herstellen von Durchdringung für Tragprofile (z.B. Werbetafeln, Lüftungen, etc.) in die PREFA Fassadenbekleidung, einschließlich Stütz- bzw. Hilfskonstruktionen, Befestigungs- und Abdichtungsmaterial sowie Anarbeiten an die PREFA Fassadenbekleidung.

Öffnungsgröße: .... x .... mm
Menge: 0,000 Stk

**02.08.13 PREFA Lochblech für hinterlüftete Fassaden**
Liefern und Montieren von PREFA Lochblech
mit Rundlochung zur Be- und Entlüftung der Fassadenbekleidung,
inkl. erforderlichem Befestigungsmaterial.

Farbe: wie Hauptposition
Materialqualität: Aluminium
Legierung: EN AW 3005
Materialstärke: 0,7 mm
Rundlochung Ø 5 mm
Zuschnitt: ............... mm
Abkantung: nach Erfordernis
Menge: 0,000 m

#### Bereich 02.09 PREFALZ Winkelstehfalz

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.09.1 Fassadenbekleidung mit PREFALZ Farbaluminiumband**
Liefern und Montieren einer Aluminium Fassadenbekleidung
aus PREFALZ Farbaluminiumband,
einschließlich PREFA Befestigungsmaterial
(verdeckte Befestigung mittels Winkel-Festhafte bzw.
Winkel-Schiebehafte und Niro Rillennägel)
auf Vollschalung, mind. 24 mm dick.
Die Art und die Anzahl der Befestigung richtet sich
nach den Objektanforderungen und der statischen Berechnung.
Die Falzaufbüge sind konisch herzustellen, dass am
unteren Auflagebereich der Bahnen ein Dehnungsspalt verbleibt.
Die PREFA Verlegerichtlinien sind einzuhalten.

Winkelstehfalz:
Bandbreite: 500 mm
Achsmaß: 430 mm
Scharbreite: 420 mm

Verlegung: horizontal/vertikal
Materialdicke: 0,70 mm
Gewicht: 2,3 kg/m²
Material: Aluminium (vollständig recycelbar)
Legierung: EN AW 3005 gemäß EN 573-3
Falzqualität: H41
Vorderseite: P.10 oder PP 99 Einbrennlackierung
Farbe: ........
(Standard nach gültiger PREFA Farbkarte)
Rückseite: Schutzlack
Oberfläche: stucco oder glatt
Gewählte Oberfläche: ........
Brandverhaltensklasse: A1 gemäß EN 13501-1
Umwelt-Produktdeklaration nach ISO 14025 und EN 15804: EPD-GDA-20130260-IBG1-DE
Referenz-Nutzungsdauer laut Umweltproduktdeklaration: ≥ 70 Jahre
Bei dem Verwendungszweck von Kaltumformten Aluminiumblechen entsprechender Nutzung sind keine Wirkungsbeziehungen bzgl. Umwelt und Gesundheit bekannt.
Menge: 0,000 m²

**02.09.2 Zulage zur Hauptposition für Falzverbindungen**
Zulage zur Hauptposition für die Herstellung von Falzverbindungen an Traufen.
Menge: 0,000 m

**02.09.3 Zulage zur Hauptposition für Schrägschnitte**
Zulage für die Herstellung von Schrägschnitten
bei schräg verlaufenden Wandgeometrien.
Menge: 0,000 m

**02.09.4 Unterer Anschluss der PREFALZ Winkelstehfalzfassade**
Liefern und Montieren des unteren Anschlusses,
einschließlich Befestigungsmaterial sowie Anarbeiten an die Fassadenbekleidung.

Materialdicke: wie Hauptposition
Materialqualität: wie Hauptposition
Farbe: wie Hauptposition

Abdeckstreifen:
Zuschnitt: .... mm
Abkantung: .... Stk

Steckleiste:
Zuschnitt: 120 mm
Abkantung: 3 Stk
Länge: 3000 mm

Lochblech:
Zuschnitt: .... mm
Abkantung: .... Stk
Materialdicke: 0,70 mm
Menge: 0,000 m

**02.09.5 Saumstreifen aus PREFA Farbaluminiumband**
Liefern und Montieren von Saumstreifen
aus PREFA Farbaluminiumband
einschließlich Befestigungsmaterial.

Materialdicke: mind. 1,0 mm
Zuschnitt: bis 333 mm
Abkantung: bis 5 Stk
Farbe: wie Hauptposition
Materialqualität: wie Hauptposition
Menge: 0,000 m

**02.09.6 Taschenprofil gekantet**
Liefern und Montieren von Taschenprofilen gekantet
aus PREFA Farbaluminiumband
für den Wandanschluss und oberen Abschluss,
einschließlich Befestigungs- und Dichtungsmaterial
sowie Anarbeiten an die PREFA Fassadenbekleidung

Zuschnitt: bis 150 mm
Abkantung: 3 Stk
Farbe: wie Hauptposition
Materialdicke: wie Hauptposition
Materialqualität: wie Hauptposition
Menge: 0,000 m

**02.09.7 Eckausbildung Außen- und Innenecken PREFA Winkelstehfalz (1-teilig)**
Liefern und Montieren von Außen- und Innenecken
1-teilig, einschließlich Befestigungsmaterial sowie
Anarbeiten an die PREFA Fassadenbekleidung.

Gesamtzuschnitt: bis 333 mm
Abkantung: bis 9 Stk
Materialdicke: wie Hauptposition
Materialqualität: wie Hauptposition
Farbe: wie Hauptposition
Menge: 0,000 m

**02.09.8 Fenster-/Türanschluss horizontal (Sturz) aus PREFA Farbaluminiumband**
Liefern und Montieren von Fenster-/Türanschlüssen horizontal (Sturz)
aus PREFA Farbaluminiumband,
einschließlich Befestigungs- und Abdichtungsmaterial sowie
Anarbeiten an die PREFA Fassadenbekleidung und Fensterleibung.
Es ist darauf zu achten, dass die Wärmedämmung an den Stock gut angearbeitet ist.

Sturz:
Zuschnitt: .... mm
Abkantung: .... Stk
Materialdicke: wie Hauptposition
Materialqualität: wie Hauptposition
Farbe: wie Hauptposition

Steckleiste:
Zuschnitt: 120 mm
Abkantung: 3 Stk.
Länge: 3000 mm
Menge: 0,000 m

**02.09.9 Fenster-/Türanschluss vertikal (Leibung) aus PREFA Farbaluminiumband**
Liefern und Montieren von Fenster-/Türanschlüssen vertikal (Leibung)
aus PREFA Farbaluminiumband,
einschließlich Befestigungs- und Abdichtungsmaterial sowie
Anarbeiten an die PREFA Fassadenbekleidung, Fensterbank und Sturz.
Es ist darauf zu achten, dass die Wärmedämmung an den Stock gut angearbeitet ist.

Leibung:
Zuschnitt: .... mm
Abkantung: .... Stk
Materialdicke: wie Hauptposition
Materialqualität: wie Hauptposition
Farbe: wie Hauptposition

Steckleiste:
Zuschnitt: 120 mm
Abkantung: 3 Stk.
Länge: 3000 mm
Menge: 0,000 m

**02.09.10 Fensterbänke aus PREFA Farbaluminiumband**
Liefern und Montieren von Fensterbänken aus PREFA Farbaluminiumband,
einschließlich Befestigungsmaterial und herstellen der seitlichen Anschlüsse.

Fensterbank:
Zuschnitt: .... mm
Abkantung: 3 Stk
Materialdicke: wie Hauptposition

Haltewinkel:
Zuschnitt: .... mm
Abkantung: 1 Stk
Materialdicke: 1,00 mm
Menge: 0,000 m

**02.09.11 PREFA Lochblech für hinterlüftete Fassaden**
Liefern und Montieren von PREFA Lochblech
mit Rundlochung zur Be- und Entlüftung der Fassadenbekleidung,
inkl. erforderlichem Befestigungsmaterial.

Farbe: wie Hauptposition
Materialqualität: Aluminium
Legierung: EN AW 3005
Materialstärke: 0,7 mm
Rundlochung Ø 5 mm
Zuschnitt: ............... mm
Abkantung: nach Erfordernis
Menge: 0,000 m

**02.09.12 Attikaabdeckung aus PREFA Farbaluminiumband**
Liefern und Montieren von Attikaabdeckung
aus PREFA Farbaluminiumband,
einschließlich Haftstreifen, Befestigungsmaterial und Dichtmittel,
inkl. aller Ecken, An- und Abschlüsse.
Die Einzelstücke sind dehnungsgerecht zu verbinden.
Ausführung gemäß aktuell gültigen Klempnerfachregeln.

Attikaabdeckung:
Zuschnitt: .... mm
Abkantungen: .... Stk
Materialdicke: 0,70 mm
Materialqualität: wie Hauptposition
Farbe: wie Hauptposition

Haftstreifen:
Materialstärke: mind. 1 mm
Zuschnitt: ....... mm
Abkantung:  2 Stk

Mögliche Verbindungsarten:
Stehfalz, Hakenfalz, Überschubleiste oder
Unterlagswellblech inkl. Stoßverbinder
gewählte Ausführung: .................
Menge: 0,000 m

**02.09.13 Herstellen von Durchdringungen**
Herstellen von Durchdringung für Tragprofile (z.B. Werbetafeln, Lüftungen, etc.) in die PREFA Fassadenbekleidung, einschließlich Stütz- bzw. Hilfskonstruktionen, Befestigungs- und Abdichtungsmaterial sowie Anarbeiten an die PREFA Fassadenbekleidung.

Öffnungsgröße: .... x .... mm
Menge: 0,000 Stk

#### Bereich 02.10 PREFA Profilwelle

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.10.1 Fassadenbekleidung mit PREFA Profilwelle 10/47/2,0**
Liefern und Montieren einer Aluminium Fassadenbekleidung
mit PREFA Profilwelle 10/47/2,00 in Sinusform,
gemäß Ausführungsplan und den statischen Erfordernissen,
geradlinig und fluchtgerecht auf vorhandener Unterkonstruktion,
einschließlich PREFA Befestigungsmaterial
(verdeckte Befestigung mittels PREFA Gleithafte auf vorhandener Unterkonstruktion)
Die PREFA Verlegerichtlinien sind einzuhalten.

Verlegung: horizontal / vertikal / diagonal
Gewählte Verlegung: ..........
Baubreite: 140 mm
Profilhöhe: 10 mm
Profilabstand: 47 mm
Länge: 500 - 6200 mm
Materialdicke: 2,00 mm
Gewicht: 6,6 kg/m²
Material: Aluminium (vollständig recycelbar)
Legierung: EN AW 6060 T66
Vorder- und Rückseite: Pulverbeschichtung / Naturblank
Farbe: ........
(nach RAL)
Brandverhaltensklasse: A1 gemäß EN 13501-1
Menge: 0,000 m²

**02.10.2 PREFA Startprofil für Profilwelle 10/47/2,0**
Liefern und Montieren von stranggepressten
Startprofilen für den unteren Anschluss und
Horizontaltrennung bei horizontaler Verlegung der PREFA Profilwelle. Einschließlich Befestigungsmaterial und anarbeiten an die PREFA Fassadenbekleidung.

Sichtfläche: 10 mm
Länge: 3000 mm
Farbe/Oberfläche: wie Hauptposition
Materialdicke: wie Hauptposition
Materialqualität: wie Hauptpositon
Menge: 0,000 m

**02.10.3 PREFA Abschlussprofil für Profilwelle 10/47/2,0**
Liefern und Montieren von stranggepressten Abschlussprofilen
für den oberen Anschluss und unterer Fensterabschluss
bei horizontaler Verlegung der PREFA Profilwelle,
einschließlich Befestigungsmaterial sowie
Anarbeiten an die Fassadenbekleidung.

Sichtfläche: 40 mm
Länge: 3000 mm
Farbe/Oberfläche: wie Hauptposition
Materialdicke: wie Hauptposition
Materialqualität: wie Hauptposition
Menge: 0,000 m

**02.10.4 PREFA Außenecke für Profilwelle**
Liefern und Montieren von PREFA Außenecken
stranggepresst für Profilwelle,
einschließlich Befestigungsmaterial sowie
Anarbeiten an die PREFA Fassadenbekleidung.

Außenecke:50/50/2,00mm (Sichtfläche 33/33/2,00mm)
Materialqualität: wie Hauptposition
Farbe: wie Hauptposition
Menge: 0,000 m

**02.10.5 Eckausbildung Außen- und Innenecken (1-teilig)**
Liefern und Montieren von Außen- und Innenecken,
1-teilig, einschließlich Befestigungsmaterial sowie
Anarbeiten an die PREFA Fassadenbekleidung.

Gesamtzuschnitt: bis 200 mm
Abkantung: bis 5 Stk
Materialdicke: wie Hauptposition
Materialqualität: wie Hauptposition
Farbe: wie Hauptposition
Menge: 0,000 m

**02.10.6 Eckausbildung Außen- und Innenecken (2-teilig)**
Liefern und Montieren von Außen- und Innenecken,
2-teilig, einschließlich Befestigungsmaterial sowie
Anarbeiten an die PREFA Fassadenbekleidung.

Gesamtzuschnitt: bis 250 mm
Abkantung: bis 8 Stk
Materialdicke: wie Hauptposition
Materialqualität: wie Hauptposition
Farbe: wie Hauptposition
Menge: 0,000 m

**02.10.7 Eckausbildung Außen- und Innenecken (3-teilig)**
Liefern und Montieren von Außen- und Innenecken
3-teilig, einschließlich Befestigungsmaterial sowie
Anarbeiten an die PREFA Fassadenbekleidung.

Gesamtzuschnitt: bis 450 mm
Abkantung: bis 9 Stk
Materialdicke: wie Hauptposition
Materialqualität: wie Hauptposition
Farbe: wie Hauptposition
Menge: 0,000 m

**02.10.8 PREFA Wetterschenkel (Geschoßtrennprofil)**
Liefern und Montieren von PREFA Wetterschenkel (Geschoßtrennprofil)
für den unteren Anschluss, Horizontaltrennung und oberer Fensterabschluss,
einschließlich Befestigungsmaterial und Stoßverbinder
sowie Anarbeiten an die Fassadenbekleidung.

Zuschnitt: 120 mm
Abkantung: 3 Stk
Länge: 3000 mm
Materialdicke: wie Hauptposition
Materialqualität: wie Hauptposition
Farbe: wie Hauptposition
Menge: 0,000 m

**02.10.9 PREFA Taschenprofil für Profilwelle 10/47/2,0**
Liefern und Montieren von PREFA Taschenprofilen gekantet
für den Wandanschluss und oberen Abschluss,
einschließlich Befestigungs- und Dichtungsmaterial
sowie Anarbeiten an die Fassadenbekleidung.

Zuschnitt: bis 135 mm
Abkantung: 3 Stk
Farbe: wie Hauptposition
Material: Aluminium
Legierung: AlMn1Mg0,5
Materialstärke: 1,00 mm
Menge: 0,000 m

**02.10.10 Unterer Anschluss der PREFA Profilwelle**
Liefern und Montieren des unteren Anschlusses,
einschließlich Befestigungsmaterial sowie Anarbeiten an die Fassadenbekleidung.

Materialdicke: 1,00 mm
Material: Aluminium
Legierung: AlMn1Mg0,5
Farbe: wie Hauptposition

Abdeckstreifen:
Zuschnitt: .... mm
Abkantung: .... Stk

Steckleiste:
Zuschnitt: 120 mm
Abkantung: 3 Stk
Länge: 3000 mm

Lochblech:
Zuschnitt: .... mm
Abkantung: .... Stk
Materialdicke: 0,70 mm
Menge: 0,000 m

**02.10.11 Fenster-/Türanschluss horizontal (Sturz) aus PREFA Farbaluminiumband**
Liefern und Montieren von Fenster-/Türanschlüssen horizontal (Sturz)
aus PREFA Farbaluminiumband,
einschließlich Befestigungs- und Abdichtungsmaterial sowie
Anarbeiten an die PREFA Fassadenbekleidung und Fensterleibung.
Es ist darauf zu achten, dass die Wärmedämmung an den Stock gut angearbeitet ist.

Sturz:
Zuschnitt: .... mm
Abkantung: .... Stk
Materialdicke: wie Hauptposition
Materialqualität: wie Hauptposition
Farbe: wie Hauptposition

Steckleiste:
Zuschnitt: 120 mm
Abkantung: 3 Stk
Länge: 3000 mm
Menge: 0,000 m

**02.10.12 Fenster-/Türanschluss vertikal (Leibung) aus PREFA Farbaluminiumband**
Liefern und Montieren von Fenster-/Türanschlüssen vertikal (Leibung)
aus PREFA Farbaluminiumband,
einschließlich Befestigungs- und Abdichtungsmaterial sowie
Anarbeiten an die PREFA Fassadenbekleidung, Fensterbank und Sturz.
Es ist darauf zu achten, dass die Wärmedämmung an den Stock gut angearbeitet ist.

Leibung:
Zuschnitt: .... mm
Abkantung: .... Stk
Materialdicke: wie Hauptposition
Materialqualität: wie Hauptposition
Farbe: wie Hauptposition

Steckleiste:
Zuschnitt: 120 mm
Abkantung: 3 Stk
Länge: 3000 mm
Menge: 0,000 m

**02.10.13 Fensterbänke aus PREFA Farbaluminiumband**
Liefern und Montieren von Fensterbänken aus PREFA Farbaluminiumband,
einschließlich Befestigungsmaterial und herstellen der seitlichen Anschlüsse.

Fensterbank:
Zuschnitt: .... mm
Abkantung: 3 Stk
Materialdicke: wie Hauptposition

Haltewinkel:
Zuschnitt: .... mm
Abkantung: 1 Stk
Materialdicke: 1,00 mm
Menge: 0,000 m

**02.10.14 Vertikaltrennung für PREFA Profilwelle (Stoßblech)**
Liefern und Montieren einer Vertikaltrennung mit Abdeckleiste,
bei horizontaler Verlegung der PREFA Profilwelle,
einschließlich Befestigungsmaterial sowie
Anarbeiten an die PREFA Fassadenbekleidung.

Materialdicke: wie Hauptposition
Materialqualität: wie Hauptposition
Farbe: wie Hauptposition

Abdeckleiste:
Zuschnitt: 100 mm
Abkantung: 2 Stk

Taschenprofil: 2 Stk./Stoß
Zuschnitt: 150 mm
Abkantung: 3 Stk
Menge: 0,000 m

**02.10.15 Vertikaltrennung für PREFA Profilwelle (Abdeckleiste)**
Liefern und Montieren einer Vertikaltrennung mit Abdeckleiste,
bei horizontaler Verlegung der PREFA Profilwelle
einschließlich Befestigungsmaterial sowie Anarbeiten an die Fassadenbekleidung.

Material: Aluminium
Legierung: AlMn1Mg0,5
Materialdicke: 1,00 mm
Farbe: wie Hauptposition

Abdeckleiste:
Zuschnitt: 100 mm
Abkantung: 2 Stk

Taschenprofil: 2 Stk/Stoß
Zuschnitt: 150 mm
Abkantung: 3 Stk
Menge: 0,000 m

**02.10.16 PREFA Lochblech für hinterlüftete Fassaden**
Liefern und Montieren von PREFA Lochblech
mit Rundlochung zur Be- und Entlüftung der Fassadenbekleidung,
inkl. erforderlichem Befestigungsmaterial.

Farbe: wie Hauptposition
Materialqualität: Aluminium
Legierung: EN AW 3005
Materialstärke: 0,7 mm
Rundlochung Ø 5 mm
Zuschnitt: ............... mm
Abkantung: nach Erfordernis
Menge: 0,000 m

**02.10.17 Attikaabdeckung aus PREFA Farbaluminiumband**
Liefern und Montieren von Attikaabdeckung
aus PREFA Farbaluminiumband,
einschließlich Haftstreifen, Befestigungsmaterial und Dichtmittel,
inkl. aller Ecken, An- und Abschlüsse.
Die Einzelstücke sind dehnungsgerecht zu verbinden.
Ausführung gemäß aktuell gültigen Klempnerfachregeln.

Attikaabdeckung:
Zuschnitt: .... mm
Abkantungen: .... Stk.
Materialdicke: 0,70 mm
Materialqualität: wie Hauptposition
Farbe: wie Hauptposition

Haftstreifen:
Materialstärke: mind. 1 mm
Zuschnitt: ....... mm
Abkantung:  2 Stk

Mögliche Verbindungsarten:
Stehfalz, Hakenfalz, Überschubleiste oder
Unterlagswellblech inkl. Stoßverbinder
gewählte Ausführung: .................
Menge: 0,000 m

**02.10.18 Herstellen von Durchdringungen**
Herstellen von Durchdringung für Tragprofile (z.B. Werbetafeln, Lüftungen, etc.) in die PREFA Fassadenbekleidung, einschließlich Stütz- bzw. Hilfskonstruktionen, Befestigungs- und Abdichtungsmaterial sowie Anarbeiten an die PREFA Fassadenbekleidung.

Öffnungsgröße: .... x .... mm
Menge: 0,000 Stk

**02.10.19 Balkonbekleidung mit PREFA Profilwelle**
Liefern und Montieren einer Aluminium Balkonverkleidung
mit Profilwelle 10/47/2,0 mm, gemäß Ausführungsplan und
den statischen Erfordernissen.
Verdeckte Befestigung mittels Gleithafte und Nietverbindung,
geradlinig und fluchtgerecht auf vorhandener Rahmenkonstruktion
einschließlich Befestigungsmaterial:
Gleithaft, Aluminium
Balkonniete, Edelstahl mit Edelstahldorn:
Abmessungen: 5 x 14 mm
Kopfdurchmesser: 15 mm
Klemmbereich: 4 - 9,5 mm
Die Herstellerrichtlinien sowie die Verlegerichtlinien sind einzuhalten.
Verlegung (horizontal / vertikal): .......
Baubreite: 140 mm
Profilhöhe: 10 mm
Profilabstand: 47 mm
Länge:
≤ 1500 mm (vertikale Verlegung)
≤ 3000 mm (horizontale Verlegung)
Materialdicke: 2,00 mm
Gewicht: 6,6 kg/m²
Material: Aluminium (vollständig recycelbar)
Legierung: EN AW 6060 T66
Vorder- und Rückseite: Pulverbeschichtung / blank (eloxalfähig)
Farbe: ....... (nach RAL)
Brandverhaltensklasse: A1 gemäß EN 13501-1
Menge: 0,000 m

#### Bereich 02.11 PREFA Zackenprofil

*Hinweis: ALLGEMEINE VORBEMERKUNGEN*
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweises der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

**02.11.1 Fassadenbekleidung mit PREFA Zackenprofil 22/40/2,0**
Liefern und Montieren einer Aluminium Fassadenbekleidung mit PREFA Zackenprofil 22/40/2,0, gemäß Ausführungsplan und den statischen Erfordernissen, geradlinig und fluchtgerecht auf vorhandener Unterkonstruktion. Einschließlich PREFA Befestigungsmaterial (verdeckte Befestigung mittels PREFA Gleithafte auf vorhandener Unterkonstruktion)
Die PREFA Verlegerichtlinien sind einzuhalten.

Verlegung: horizontal / vertikal / diagonal
Baubreite: 200 mm
Profilhöhe: 20 mm
Profilabstand: 40 mm
Länge: 500 - 6200 mm
Materialdicke: 2,00 mm
Gewicht: 7,5 kg/m²
Material: Aluminium (vollständig recycelbar)
Legierung: EN AW 6060 T66 gemäß
Vorder- und Rückseite: Pulverbeschichtung / Naturblank / (eloxalfähig)
Farbe: ........
(nach RAL)
Brandverhaltensklasse: A1 gemäß EN 13501-1
Menge: 0,000 m²

**02.11.2 PREFA Startprofil für Zackenprofil 22/40/2,0**
Liefern und Montieren von stranggepressten Startprofilen
für den unteren Anschluss und Horizontaltrennung
bei horizontal Verlegung des PREFA Zackenprofiles
einschließlich Befestigungsmaterial sowie
Anarbeiten an die PREFA Fassadenbekleidung.

Sichtfläche: 12 mm
Länge: 3000 mm
Farbe/Oberfläche: wie Hauptposition
Materialdicke: wie Hauptposition
Materialqualität: wie Hauptpositon
Menge: 0,000 m

**02.11.3 PREFA Abschlussprofil für Zackenprofil 22/40/2,0**
Liefern und Montieren von stranggepressten Abschlussprofilen
für den oberen Anschluss und unteren Fensterabschluss
bei horizontaler Verlegung der PREFA Profilwelle
einschließlich Befestigungsmaterial sowie Anarbeiten an die PREFA Fassadenbekleidung.

Sichtfläche: 40 mm
Länge: 3000 mm
Farbe/Oberfläche: wie Hauptposition
Materialdicke: wie Hauptposition
Materialqualität: wie Hauptposition
Menge: 0,000 m

**02.11.4 PREFA Eckprofil für Zackenprofil 22/40/2,0**
Liefern und Montieren von stranggepressten Eckprofilen
für die Ausbildung von Außen- und Innenecken
einschließlich Halteblättchen, Befestigungsmaterial und Anarbeiten an die Fassadenbekleidung.

Sichtfläche Außenecke: 16 mm
Sichtfläche Innenecke: 95 mm
Länge: 3000 mm
Farbe/Oberfläche: wie Hauptposition
Materialdicke: wie Hauptposition
Materialqualität: wie Hauptposition
Menge: 0,000 m

**02.11.5 Eckausbildung Außen- und Innenecken (1-teilig)**
Liefern und Montieren von Außen- und Innenecken,
1-teilig, einschließlich Befestigungsmaterial sowie
Anarbeiten an die PREFA Fassadenbekleidung.

Gesamtzuschnitt: bis 200 mm
Abkantung: bis 5 Stk
Materialdicke: wie Hauptposition
Materialqualität: wie Hauptposition
Farbe: wie Hauptposition
Menge: 0,000 m

**02.11.6 Eckausbildung Außen- und Innenecken (2-teilig)**
Liefern und Montieren von Außen- und Innenecken,
2-teilig, einschließlich Befestigungsmaterial sowie
Anarbeiten an die PREFA Fassadenbekleidung.

Gesamtzuschnitt: bis 250 mm
Abkantung: bis 8 Stk
Materialdicke: wie Hauptposition
Materialqualität: wie Hauptposition
Farbe: wie Hauptposition
Menge: 0,000 m

**02.11.7 Eckausbildung Außen- und Innenecken (3-teilig)**
Liefern und Montieren von Außen- und Innenecken
3-teilig, einschließlich Befestigungsmaterial sowie
Anarbeiten an die PREFA Fassadenbekleidung.

Gesamtzuschnitt: bis 450 mm
Abkantung: bis 9 Stk
Materialdicke: wie Hauptposition
Materialqualität: wie Hauptposition
Farbe: wie Hauptposition
Menge: 0,000 m

**02.11.8 PREFA Wetterschenkel (Geschoßtrennprofil)**
Liefern und Montieren von PREFA Wetterschenkel (Geschoßtrennprofil) für den unteren Anschluss, Horizontaltrennung und oberer Fensterabschluss, inkl. Stoßverbinder,

Farbe: wie Hauptposition,
Materialqualität: Aluminium, Legierung AlM1Mg0,5
Materialstärke: ......... mm

Wetterschenkel:
Zuschnitt: 120 m
Abkantung: 3 Stk
Länge: 3000 mm

Stoßverbinder:
Material: Aluminium dessiniert,
Farbe: anthrazit
Länge: 150 mm

inkl. erforderlichem Befestigungsmaterial sowie fachgerechtem Anarbeiten an das PREFA Zackenprofil.
Menge: 0,000 m

**02.11.9 PREFA Taschenprofil für Zackenprofil 22/40/2,0**
Liefern und Montieren von Taschenprofilen gekantet
für den Wandanschluss und oberen Abschluss, einschließlich Befestigungs- u. Dichtungsmaterial sowie anarbeiten an die PREFA Fassadenbekleidung.

Zuschnitt: bis 135 mm
Abkantung: 3 Stk
Länge: 3000 mm
Farbe: wie Hauptposition
Material: Aluminium
Legierung: AlMn1Mg0,5
Materialstärke: 1,00 mm
Menge: 0,000 m

**02.11.10 Unterer Anschluss des PREFA Zackenprofiles**
Liefern und Montieren des unteren Anschlusses, einschließlich Befestigungsmaterial sowie Anarbeiten an die Fassadenbekleidung.

Materialdicke: 1,00 mm
Material: Aluminium
Legierung: AlMn1Mg0,5
Farbe: wie Hauptposition

Abdeckstreifen:
Zuschnitt: .... mm
Abkantung: .... Stk

Steckleiste:
Zuschnitt: 120 mm
Abkantung: 3 Stk
Länge: 3000 mm

Lochblech:
Zuschnitt: .... mm
Abkantung: .... Stk
Materialdicke: 0,70 mm
Menge: 0,000 m

**02.11.11 Vertikaltrennung für PREFA Zackenprofil (Stoßblech)**
Liefern und Montieren einer Vertikaltrennung mit PREFA Stoßblech,
bei horizontaler Verlegung des PREFA Zackenprofil
einschließlich Befestigungsmaterial sowie Anarbeiten an die Fassadenbekleidung.

Zuschnitt: 150 mm
Abkantung: 5 Stk
Material: Aluminium
Legierung: AlMn1Mg0,5
Materialdicke: 1,00 mm
Farbe: wie Hauptposition
Menge: 0,000 m

**02.11.12 Vertikaltrennung für PREFA Zackenprofil (Abdeckleiste)**
Liefern und Montieren einer Vertikaltrennung mit Abdeckleiste,
bei horizontaler Verlegung des PREFA Zackenprofil
einschließlich Befestigungsmaterial sowie Anarbeiten an die Fassadenbekleidung.

Material: Aluminium
Legierung: AlMn1Mg0,5
Materialdicke: 1,00 mm
Farbe: wie Hauptposition

Abdeckleiste:
Zuschnitt: 100 mm
Abkantung: 2 Stk

Taschenprofil: 2 Stk/Stoß
Zuschnitt: 150 mm
Abkantung: 3 Stk
Menge: 0,000 m

**02.11.13 Fenster-/Türanschluss horizontal (Sturz) aus PREFA Farbaluminiumband**
Liefern und Montieren von Fenster-/Türanschlüssen horizontal (Sturz)
aus PREFA Farbaluminiumband,
einschließlich Befestigungs- und Abdichtungsmaterial sowie
Anarbeiten an die PREFA Fassadenbekleidung und Fensterleibung.
Es ist darauf zu achten, dass die Wärmedämmung an den Stock gut angearbeitet ist.

Sturz:
Zuschnitt: .... mm
Abkantung: .... Stk
Materialdicke: wie Hauptposition
Materialqualität: wie Hauptposition
Farbe: wie Hauptposition

Steckleiste:
Zuschnitt: 120 mm
Abkantung: 3 Stk
Länge: 3000 mm
Menge: 0,000 m

**02.11.14 Fenster-/Türanschluss vertikal (Leibung) aus PREFA Farbaluminiumband**
Liefern und Montieren von Fenster-/Türanschlüssen vertikal (Leibung)
aus PREFA Farbaluminiumband,
einschließlich Befestigungs- und Abdichtungsmaterial sowie
Anarbeiten an die PREFA Fassadenbekleidung, Fensterbank und Sturz.
Es ist darauf zu achten, dass die Wärmedämmung an den Stock gut angearbeitet ist.

Leibung:
Zuschnitt: .... mm
Abkantung: .... Stk
Materialdicke: wie Hauptposition
Materialqualität: wie Hauptposition
Farbe: wie Hauptposition

Steckleiste:
Zuschnitt: 120 mm
Abkantung: 3 Stk
Länge: 3000 mm
Menge: 0,000 m

**02.11.15 Fensterbänke aus PREFA Farbaluminiumband**
Liefern und Montieren von Fensterbänken aus PREFA Farbaluminiumband,
einschließlich Befestigungsmaterial und herstellen der seitlichen Anschlüsse.

Fensterbank:
Zuschnitt: .... mm
Abkantung: 3 Stk
Materialdicke: wie Hauptposition

Haltewinkel:
Zuschnitt: .... mm
Abkantung: 1 Stk
Materialdicke: 1,00 mm
Menge: 0,000 m

**02.11.16 PREFA Lochblech für hinterlüftete Fassaden**
Liefern und Montieren von PREFA Lochblech
mit Rundlochung zur Be- und Entlüftung der Fassadenbekleidung,
inkl. erforderlichem Befestigungsmaterial.

Farbe: wie Hauptposition
Materialqualität: Aluminium
Legierung: EN AW 3005
Materialstärke: 0,7 mm
Rundlochung Ø 5 mm
Zuschnitt: ............... mm
Abkantung: nach Erfordernis
Menge: 0,000 m

**02.11.17 Attikaabdeckung aus PREFA Farbaluminiumband**
Liefern und Montieren von Attikaabdeckung
aus PREFA Farbaluminiumband,
einschließlich Haftstreifen, Befestigungsmaterial und Dichtmittel,
inkl. aller Ecken, An- und Abschlüsse.
Die Einzelstücke sind dehnungsgerecht zu verbinden.
Ausführung gemäß aktuell gültigen Klempnerfachregeln.

Attikaabdeckung:
Zuschnitt: .... mm
Abkantungen: .... Stk
Materialdicke: 0,70 mm
Materialqualität: wie Hauptposition
Farbe: wie Hauptposition

Haftstreifen:
Materialstärke: mind. 1 mm
Zuschnitt: ....... mm
Abkantung:  2 Stk

Mögliche Verbindungsarten:
Stehfalz, Hakenfalz, Überschubleiste oder
Unterlagswellblech inkl. Stoßverbinder
gewählte Ausführung: .................
Menge: 0,000 m

**02.11.18 Herstellen von Durchdringungen**
Herstellen von Durchdringung für Tragprofile (z.B. Werbetafeln, Lüftungen, etc.) in die PREFA Fassadenbekleidung, einschließlich Stütz- bzw. Hilfskonstruktionen, Befestigungs- und Abdichtungsmaterial sowie Anarbeiten an die PREFA Fassadenbekleidung.

Öffnungsgröße: .... x .... mm
Menge: 0,000 Stk

**02.11.19 Balkonbekleidung mit PREFA Zackenprofil**
Liefern und Montieren einer Aluminium Balkonverkleidung
mit Zackenprofil 22/40/2,0 mm, gemäß Ausführungsplan
und den statischen Erfordernissen.
Verdeckte Befestigung mittels Gleithafte und Nietverbindung,
geradlinig und fluchtgerecht auf vorhandener Rahmenkonstruktion
einschließlich Befestigungsmaterial:
Gleithaft, Aluminium
Balkonniete, Edelstahl mit Edelstahldorn:
Abmessungen: 5 x 14 mm
Kopfdurchmesser: 15 mm
Klemmbereich: 4 - 9,5 mm
Die Herstellerrichtlinien sowie die Verlegerichtlinien sind einzuhalten.
Verlegung (horizontal / vertikal): .......
Baubreite: 140 mm
Profilhöhe: 10 mm
Profilabstand: 47 mm
Länge:
≤ 1500 mm (vertikale Verlegung)
≤ 3000 mm (horizontale Verlegung)
Materialdicke: 2,00 mm
Gewicht: 6,6 kg/m²
Material: Aluminium (vollständig recycelbar)
Legierung: EN AW 6060 T66
Vorder- und Rückseite: Pulverbeschichtung / Naturblank / (eloxalfähig)
Farbe: ....... (nach RAL)
Brandverhaltensklasse: A1 gemäß EN 13501-1
Menge: 0,000 m

#### Bereich 02.12 Regieleistungen

**02.12.1 Regiestunden Facharbeiter**
Menge: 0,000 h

**02.12.2 Regiestunden Helfer**
Menge: 0,000 h

USt %: 19,00
